# NB E-S-E Schulen Lankow - beauftragte LV
Angebotsaufforderung (GAEB DA XML 3.3, DA83)
Projekt: 24-07
Währung: EUR
Auftraggeber: 0
Erstellt mit: SJ OFFICE/ GXML Toolbox V3.3 R20201215, Modul AVA, 20.10.2026

## 005 Los 01.06 Verblendmauerwerk
Datum: 27.07.2026

### Los 1 Vorbemerkungen

**1.0001 1. ALLGEMEINE BAUBESCHREIBUNG**
1. ALLGEMEINE BAUBESCHREIBUNG

1.1 Grundstück
Das Baugrundstück liegt in 19057 Schwerin, Julius-Polentz-Straße,
im Stadtteil Lankow.
Es handelt sich um die Flurstücke 232, 233 und 234 der Flur 3 mit einer
Gesamtfläche von ca. 5.552 m².
Das Grundstück ist im Osten über die Julius-Polentz-Straße erschlossen.
Auf dem Areal befand sich ehemals eine Wohnbebauung, die im Jahr 2017
vollständig zurückgebaut wurde.
Medienanschlüsse (Fernwärme, Regenwasser, Schmutzwasser, Trinkwasser, Strom)
sind vorhanden, die Ver- und Entsorgung ist gesichert.

Die westliche Grundstücksgrenze wird durch eine Böschung sowie den Neubau
mit Halbatrien gefasst.
Nördlich schließen Grünflächen sowie Sport- und Spielflächen des Stadtteils Lankow an.
Feuerwehrzufahrten und Aufstellflächen sind an der Nord- und Südseite vorgesehen.
Stellplätze für den ruhenden Verkehr werden auf einer gegenüberliegenden
Parkplatzanlage eingerichtet (12 PKW-Stellflächen). Fahrradabstellplätze
sind an der östlichen Grundstücksgrenze nachgewiesen
(ca. 70 m² unüberdacht, ca. 36 m² überdacht).
Müllplatz und Fettabscheider liegen ebenfalls an der östlichen Grundstücksgrenze.

1.2 Gebäude und Erschließung
Das Bauvorhaben umfasst einen Gebäudekomplex mit drei voneinander
getrennten Nutzungseinheiten:

Grundschule
Regionalschule
Bürgerzentrum

Jede Einheit erhält einen eigenen Hauptzugang von der Julius-Polentz-Straße.
Die Baukörper sind kompakt angeordnet, mit Höhenversprüngen und auskragenden
Obergeschossen zur Akzentuierung der Eingänge.

Bürgerzentrum
Der zweigeschossige Baukörper befindet sich an der südlichen Grundstücksecke.
Im Erdgeschoss liegen ein Aufenthaltsbereich mit Pantry,
zwei über Trennwand kombinierbare Mehrzweckräume,
Büros sowie Sanitär- und Technikflächen.
Ein 24h-WC ist von außen zugänglich.
Das Obergeschoss wird über ein gläsernes Treppenhaus mit Aufzug erschlossen
und beinhaltet die sogenannte 24/7-Bibliothek sowie zusätzliche Büro- und Aufenthaltsräume.

Grundschule
Der dreigeschossige Baukörper mit Teilunterkellerung enthält Klassen- und Fachräume,
Verwaltungsbereiche, Mensa mit Ausgabeküche sowie einen Sportraum.
Das zentrale Foyer mit Treppenanlage und Pfosten-Riegel-Glasfassade dient der
Erschließung und als Aufenthaltsbereich. Von hier aus werden die sogenannten Cluster-Räume
erschlossen (bestehend aus Unterrichtsraum, Differenzierungsraum, Garderobe,
Einzel-WCs, Spielzimmer). Ergänzend gibt es Fachräume, Snoezel- und Kriseninterventionsräume.

Regionalschule
Der ebenfalls dreigeschossige Baukörper setzt das Cluster-Konzept der Grundschule fort.
Zusätzlich gibt es Fachräume, Vorbereitungsräume, Snoezel- und Kriseninterventionsräume.
Auch hier prägt ein zentrales Foyer mit Treppenanlage und großflächiger
Verglasung die innere Erschließung.
Eine bauliche Verbindung zur Grundschule besteht über die Ausgabeküche und den
Hausmeisterbereich im Erdgeschoss.

1.3 Konstruktion und Gestaltung
Die Fassaden werden als kerngedämmte Verblendmauerwerkfassaden ausgeführt,
horizontal gegliedert durch Fensterbänderungen im Wechsel von geschlossenen und
transparenten Flächen. Eingangsbereiche erhalten großflächige Glasfassaden.
Die Dachflächen werden extensiv begrünt, sowie mit einer
mit Photovoltaikanlage versehen. Außerdem werden Lüftungsgeräte auf dem Dach aufgestellt.

Die mittlere Geländehöhe beträgt ca. 50,84 m NHN. Die Bauhöhen liegen bei ca. 9,10 m
NHN für das Bürgerzentrum und ca. 13,10 m NHN für die Schule.

1.4 Technische Ausstattung
Die zentrale Gebäudetechnik (HLS, ELT, Server) ist in einer Teilunterkellerung angeordnet.
Lüftungsgeräte mit Wärmerückgewinnung befinden sich auf den rückwärtigen Dachflächen.

1.5 Besondere Regelungen
Es gilt die Verwaltungsvorschrift Baulärm.
Zulässige Immissionsrichtwerte für die angrenzende Wohnbebauung:
tagsüber (7-20 Uhr): 55 dB
nachts (20-7 Uhr): 40 dB
Menge: 0,000

**1.0002 2. ZUSÄTZLICHE VORBEMERKUNGEN**
2. ZUSÄTZLICHE VORBEMERKUNGEN

1. ALLGEMEIN
Der Auftragnehmer sollte sich vor Angebotsabgabe über Ort, Lage und Beschaffenheit der Baustelle und über alle die Bauausführung beeinflussenden örtlichen Verhältnisse informieren.

Die Baustelle ist täglich zu säubern und in einem verkehrssicheren Zustand zu halten. Der eventuell anfallende Schutt ist arbeitstäglich abzufahren oder unter Verschluss zu halten.
Kommt der Auftragnehmer seinen Verpflichtungen nicht nach oder verlässt  er die Baustelle nach Beendigung eines Arbeitsabschnittes ohne zu säubern, so ist die Bauüberwachung berechtigt, diese Säuberungsarbeiten durch andere Firmen zu Lasten des Auftragnehmers vornehmen zu lassen.
Die Gestellung von Schuttcontainern und Disposition von notwendigen Maßnahmen zur Sauberhaltung der Baustelle während der gesamten Bauzeit erfolgt eigenverantwortlich durch jeden Unternehmer.

Bei der Ausführung der ausgeschriebenen Arbeiten hat der Unternehmer besonders darauf zu achten, dass alle Bauteile und Unterkonstruktionen, an oder auf welchen Arbeiten ausgeführt werden oder anzubringen sind, tatsächlich ausgeführt und von einwandfreier Beschaffenheit sind.

Die Beseitigung der vorgefundenen Mängel an von anderen Auftragnehmern hergestellten Vorleistungen ist in jedem rechtzeitig  vor Ausführung der eigenen Arbeiten bei der Bauleitung anzufordern.

Von den Firmen sind sämtliche Leistungen, die durch weitere Arbeiten verdeckt werden, den Fachingenieuren bzw. der Bauleitung rechtzeitig zur Kontrolle anzuzeigen und vor dem Überbauen durch Folgegewerke schriftlich durch Bauleitung/ Fachingenieure freigeben zu lassen.

2. NORMEN, RICHTLINIEN UND GENEHMIGUNGEN
2.1 Für die Auftragsabwicklung gelten die VOB/B (Allgemeine Vertragsbedingungen für die Ausführung von Bauleistungen), sowie die VOB/C (Allgemeine Technische Vertragsbedingungen für Bauleistungen). Die für dieses Gewerk und für die Erstellung aller ausgeschriebenen Maßnahmen aktuellen DIN-Normen, DIN EN-Normen, DIN EN ISO-Normen, Vorschriften, Richtlinien, Verordnungen, Gesetze, Arbeitsanweisungen, etc. sind einzuhalten. Die Bauleistungen müssen den allgemein anerkannten Regeln der Technik entsprechen.

2.2. Sämtliche erforderlichen Bescheinigungen und Genehmigungen sind dem AG in mind. 3-facher Ausfertigung vorzulegen, sowie:
- Bauleiterbescheinigung mit eigenhändiger Unterschrift des Fachbauleiters sowie Auftragnehmers
- Nachweise und Bescheinigungen über die verwendeten Materialgüten und Systeme. Diese sind rechtzeitig vor Baubeginn dem AG zu übergeben. Es dürfen nur geprüfte Materialien verwendet werden.
- Werkzeugnisse, Gütenachweise, Prüf -und Eignungsnachweise sowie bauaufsichtliche Zulassungen
- Hersteller -und Produktverzeichnisse

3. BAUSTELLENEINRICHTUNG
3.1 Soweit keine gesonderten Ansätze in der Leistungsbeschreibung enthalten sind, hat der AN sämtliche für die eigene Leistung erforderliche Baustelleneinrichtung in die Einheitspreise einzukalkulieren, die über die bauseits vorgesehene Herstellung und Unterhaltung von Baustraßen,  Baubeleuchtung, der Verkehrswege und sanitärer Einrichtungen hinausgeht, insbesondere die Maßnahmen von Umwelt -und Gewässerschutz und die Entsorgung von sämtlichem Schutt und Abwässern etc.

Bauzaun, Gerüst, Lagerflächen, sämtliche sanitäre Einrichtungen gem. ASR werden vom Gewerk BE bzw. Gewerk Rohbau gestellt.

3.2 Bei der Aufstellung von Lagerplätzen, Containern, etc. hat sich der AN mit der Bauüberwachung des AG abzustimmen und nur  die ihm zugewiesenen Flächen einzunehmen. Aufenthaltsräume werden vom AG nicht zur Verfügung gestellt.
Menge: 0,000

**1.0003 3. TECHNISCHE VORBEMERKUNGEN FÜR MAURERARBEITEN - DIN 18330**
3. TECHNISCHE VORBEMERKUNGEN FÜR MAURERARBEITEN - DIN 18330

1. Es gelten die ATV in der VOB/C, die einschlägigen DIN-Vorschriften in der jeweils neuesten Fassung. Die Bauleistungen müssen den allgemein anerkannten Regeln der Technik entsprechen. Es gelten die "Technische Informationsreihe Ziegelbauberatung"

2. Mauerwerk nach DIN 1053

2.1.Die nichttragenden Innenwände sind beim Hochmauern im Anschluss an Betonbalken, Betondecken oder Stahlträgern mit einer mindestens 20 mm dicken Fuge auszubilden und nachträglich fest zu verstopfen und beidseitig dauerelastisch zu versiegeln (streichfähig). Der Schalldämmwert der Wand darf nicht abgemindert werden.

2.2.Zusatzmittel in Mörtel (Frostschutz-, Dichtungs- oder Plastifizierungsmittel) sollen nicht verwendet werden. Ist dies unumgänglich, darf die Mörtelbeschaffenheit im fertigen Zustand keinerlei Auswirkungen auf Anstrich, Tapeten etc. haben. Bei Verwendung von Frostschutzmitteln ist nachzuweisen, dass kein Calciumchlorid enthalten ist (Ausblühungen).

2.3 Anschlüsse an Betonbauteile sind grundsätzlich durch Ankerschienen auszubilden. Das Herstellen aller für die Arbeiten erforderlichen Verankerungen und dergl., einschl. Lieferung aller erforderlichen Einbauteile und bauaufsichtlich zugelassenen Befestigungsmitteln, gehört zum Leistungsumfang.

2.4.Aussparungen, Durchbrüche und Schlitze sind entsprechend den Durchbruchsplänen der Fachingenieure bzw. der technischen Gewerke anzulegen und nach Verlegung der Installationen, Rohrleitung, Kanäle und dergl. durch Beton oder Ausmauerung in der entspr. Feuerwiderstandsklasse zu schließen.

2.5 Beim sichtbaren, auch später lediglich abzuschlämmenden inneren und äußeren Mauerwerk sind die Fugen auf 1 cm Tiefe auszukratzen.

2.6 An allen Wänden und Öffnungen sind durchgehende Meterstriche vollkommen waagerecht in 1,00 m Höhe, über dem fertigen Fußboden gemessen, seitens des AN anzubringen.
Menge: 0,000

**1.0004 4. AUSFÜHRUNG DES KLINKER-VERBELNDMAUERWERKS**
4. AUSFÜHRUNG DES KLINKER-VERBELNDMAUERWERKS

Für die Ausführung von zweischaligem Verblendmauerwerk - Sichtmauerwerk mit Normalmörtel - ist die DIN 1053 Teil 1 einzuhalten.

Darüber hinaus ist Folgendes zu beachten:

Die Bestellung der Verblender hat für den gesamten Bauabschnitt zu erfolgen um eventuelle Farbunterschiede innerhalb einer Fläche gering zu halten.

Verblendklinker sind auf sauberem, festem und ebenem Untergrund zu lagern.
Steine mit Rissen oder mit auffälligen Beschädigungen dürfen nicht verarbeitet werden. Das Verblendmauerwerk ist sauber herzustellen, insbesondere die Sichtflächen während der Bauzeit vor Verschmutzungen zu schützen.
Das Verblendmauerwerk muss ebenfalls vor Durchfeuchtungen geschützt werden.

Bei Arbeitsunterbrechungen muss die Mauerkrone inklusive Dämmstoffen abgedeckt werden. Eine vorhandene Luftschicht ist von Mörtel- und Steinresten freizuhalten.
Dehnungsfugen sind lot- und fluchtgerecht nach
Architektenvorgabe anzulegen.
Stoß und Lagerfugen sind vollfugig zu vermauern.

Das Mauerwerk ist nur von freistehenden Gerüsten aufzumauern.

Ein Absäuern des Verblendmauerwerks ist untersagt, handelsübliche Klinkerreinigungsmittel sind an nicht sichtbaren Fläche auf Verträglichkeit zu prüfen. Kleinere Verunreinigungen, wie Mörtelspritzer o. Ä., sind mechanisch zu entfernen.

Aus gestalterischen Gründen sind Mörtelfugen des Verblendmauerwerks im Sichtbereich in hellen Tönen auszuführen.

Eine Bemusterung der Fugenfarbe erfolgt durch den Bauherrn.

Die nachfolgende Leistungsbeschreibung sieht die Variante des nachträglichen Verfugens vor. Vor dem Einbringen des maschinell gemischten Fugenmörtels ist die Fassade, je nach Feuchtegehalt und Wassersaugvermögen (abhängig von den Witterungsverhältnissen) anzunässen.

Verarbeitung - trocken lagern - Vermörtelung  vollfugig, haftschlüssig und hohlraumfrei, mit MG II oder MG IIa nach DIN 1053 - Fassadenklinker sind zur Verarbeitung aus mehreren Paletten zu entnehmen und querzumischen, um ein gleichmäßiges  Farbspiel zu erhalten - Reinigen mit Wasser und Bürste evtl. unter Zusatz von Detergentien und Enthärten (kein Absäuern)
Menge: 0,000

**1.0005 5. PLANUNGSGRUNDLAGE**
5. Planungsgrundlage

Die Festlegung von Farbton, Farbspiel, Oberflächenstruktur und Steinformat dient der
Sicherstellung des geplanten architektonischen Erscheinungsbildes der Klinkerfassade. Da
insbesondere das Zusammenwirken von Farbnuancen und Oberflächenstruktur durch eine rein
textliche Beschreibung nicht hinreichend eindeutig erfasst werden kann, wird das nachstehende
Produkt als gestalterische Referenz benannt. Gleichwertige Produkte anderer Hersteller sind
ausdrücklich zugelassen. Die Gleichwertigkeit ist hinsichtlich der genannten gestalterischen
Merkmale sowie der ausgeschriebenen technischen Anforderungen anhand geeigneter
Produktunterlagen und Steinmuster nachzuweisen.

In Abstimmung mit den Bauherren wurde für die Hauptposition der
Klinker NF "Langeland HSG"
Normalformat 240 x 115 x 71 mm
Fabrikat: Hagemeister, bemustert
In wenigen Nischenbereichen - Erdgeschoss - unter Fenstern der Klinker NF "Langeland HSG"
Normalformat 240 x 90 x 71 mm
Fabrikat: Hagemeister bemustert
(Werksfertigung - nicht schneiden)
Der Fugenfarbton ist " weißgrau".

Werden abweichend Fabrikate angeboten werden sind diese der Vergabestelle bei Angebotsabgabe zu benennen und mindestens ein Foto im DIN-A4 Format ggf. sind nach Aufforderung 5 Stück Musterklinker und ein aktuelles Produktdatenblatt des angebotenen Produktes im Rahmen eines Aufklärungsgesprächs vorzulegen..
Zur Beurteilung werden nicht nur die technischen Eigenschaften und die Qualitätsmerkmale der
angebotenen Klinker, sondern auch deren optische Eigenschaften herangezogen.
Die angebotenen Klinker können erst nach Bemusterung in beurteilungsfähiger Größe, im Rahmen
von örtlichen Musterflächen, durch den Auftraggeber bzw. Architekten zur Ausführung freigegeben..
Menge: 0,000

**1.0006 6. NACHTRÄGLICHES VERFUGEN**
6. NACHTRÄGLICHES VERFUGEN

Hierzu sind alle Fugen flankensauber mindestens
1,5 tief auszukratzen.

Bei nachträglicher Verfugung ist vor Einbringen des
maschinell gemischten Fugenmörtels die Fassade, bei
saugfährigen Ziegelsteinen mit einer Wasseraufnahme >
10 M.-% immer, und bei Ziegelsteinen mit einer
Wasseraufnahme < 10 M.-% nur bei trockener Luft und
Temperaturen von mehr als 22 °, vorzunässen.

Der schwach plastische Fugenmörtel wird in erdfeuchter
Konsistenz in die Fugen eingedrückt. Es muss darauf
geachtet werde, dass sich keine Hohlräume zwischen
Mauer- und Fugenmörtel bilden. Deshalb muss das
Fugeisen stets schmaler sein als die Fugendicke. Der
Fugenmörtel muss mit dem Mauermörtel eine durchgehende
und homogene Mörtelschicht ohne Fehlstellen bilden.

Fugenmörtel ist in die Fugen einzudrücken und gut zu
verdichten.

Die Verfugung ist 1 - 2 mm zurückspringend auszuführen.

Frisch verfugte Wandflächen sind vor frühzeitiger
Austrocknung ZU schützen. Bei ungünstiger Witterung
(trocken und warm) ist eine Nachbehandlung mit Wasser
(Nebeldüse) notwendig.

Als Fugenmörtel ist ein Mörtel der Mörtelgruppe MG III
nach DIN 1053-1 bzw. M10 nach DIN 998-2 zu verwenden.

Die Fugenfarbe ist vom Bauherrn zu bemustern.
Menge: 0,000

**1.0007 7. Vorgaben der DGNB**
7. Vorgaben der DGNB
zur Erlangung eines Gütesiegels QNG nach dem DGNB System NW 23

Ein wesentlicher Aspekt bei der Auswahl von Baustoffen für Neubauprojekte ist ihre Eignung für eine
Zertifizierung gemäß den Kriterien des Deutschen Gütesiegels für nachhaltiges Bauen (DGNB-Zertifi-
kat) in der Version NW 23. Daher sind die Materialanforderungen der DGNB der Qualitätsstufe 4 verbindlich einzuhalten.
Die eingesetzten Baustoffe und Materialien müssen nachweislich gesundheitlich und ökologisch unbedenklich sein und eine hohe
Transparenz hinsichtlich ihrer Inhaltsstoffe aufweisen. Nachfolgende Anforderungen
zum nachhaltigen Bauen sind Vertragsbestandteil und sind ohne gesonderte Aufforderung nachzuweisen.
Aufwendungen, die zur Erfüllung der DGNB-Anforderungen notwendig sind, werden nicht separat vergütet.
Das DGNB-System verlangt eine detaillierte Offenlegung der Bestandteile der angebotenen Produkte.
Zu beachten sind insbesondere folgende Stoffgruppen, die berücksichtigt werden:
· Halogenierte und teilhalogenierte Treibmittel
· Schwermetalle
· Stoffe im Geltungsbereich der Biozid-Richtlinie
· Gefahrstoffe nach CLP-Verordnung (1272/2008/EG)
· Organische Lösungsmittel und Weichmacher
Zusätzlich gelten besonders besorgniserregende Stoffe (SVHC nach REACH-Verordnung
1907/2006/EG) als kritisch, darunter:
· Krebserregende, erbgutverändernde und fortpflanzungsgefährdende Stoffe (CMR)
· Stoffe mit persistenter, bioakkumulierender und toxischer Wirkung (PBT)
· Sehr persistente und sehr bioakkumulierende Substanzen (vPvB) sowie weitere als ähnlich bedenklich eingestufte Stoffe (z. B. endokrine Disruptoren)
Generell dürfen nur Materialien, Baustoffe und Bauteile verwendet werden, deren Einbau und Nutzung
nach aktuellem Stand der Technik nicht als gesundheits- oder umweltgefährdend gelten. Insbesondere dürfen keine Stoffe eingesetzt werden, die zu einer unzulässigen chemischen oder biologischen
Beeinträchtigung des Grundwassers führen könnten.

DGNB-Nachweisunterlagen und Dokumente zu Baumaterialien und Bauteilen
Bei der Angebotsabgabe sind von allen Bietenden Materialien auszuwählen, die ein möglichst geringes Risiko für die lokale Umwelt darstellen. Ziel ist es, Umweltbelastungen durch Inhaltsstoffe während Einbau, Nutzung, Wartung und Entsorgung zu vermeiden. Risiken für Grundwasser, Oberflächengewässer, Boden und Luft sind durch folgende Maßnahmen zu minimieren:
· Verwendung lösemittelfreier Farben, Klebstoffe, Primer und Beschichtungen im Innenausbau
· Falls erforderlich: Einsatz lösemittelarmer Systeme auf Basis von PU, Epoxidharz oder
Bitumen
· Einsatz schwermetallfreier Lacke
· Verwendung von Kunstschaumstoffen (Dämm- und Dichtstoffe), die frei von
FCKW/HFCKW-Treibmitteln und HCBD sind
Die vollständigen Anforderungen der Qualitätsstufe 4 sind in den Anlagen der Ausschreibungsunterlagen beschrieben. Die für dieses Projekt relevanten Punkte sind zusätzlich in den "Bauökologischen
Materialanforderungen" konkretisiert.
Wenn für einzelne Spezialprodukte die Einhaltung der Anforderungen nicht klar erkennbar ist, sind dem Angebot bereits technische Merkblätter und Sicherheitsdatenblätter beizufügen. Zu-
sätzlich sollte eine Herstellererklärung über die Einhaltung der Anforderungen (rechtsverbindlich unterzeichnet) beigelegt.
Nach Auftragserteilung ist eine Dokumentation der Inhalts- und Hilfsstoffe sowie eventueller Ausrüstungsstoffe einzureichen. Diese muss auch Vorprodukte umfassen, wie z. B. Lacke oder Dichtungsmaterialien, die gemäß Gefahrstoffrichtlinie zu bewerten sind. Die entsprechenden Informationen sind
rechtzeitig beim Hersteller anzufordern.

Einzureichende Unterlagen
Folgende Dokumente müssen spätestens 15 Werktage vor Beginn der Bauarbeiten im elektronisch
eingereicht werden, um eine Produktfreigabe zu erhalten:
· Produktdatenblätter
· Technische Merkblätter
· Sicherheitsdatenblätter
· Umwelt-Produktdeklarationen (EPD)
· Zulassungen und ggf. weitere Nachweisdokumente
Bei Nachforderung müssen die Unterlagen innerhalb von 3 Kalendertagen nachgereicht werden. Eine
Übersicht typischer Dokumente ist im folgenden Abschnitt enthalten.
Für die DGNB-Ökobilanz ist ein Massengerüst der eingesetzten Bauteile erforderlich. Den Datenträgern sind daher Konstruktionszeichnungen und Massenangaben beizufügen.

Dokumentation eingesetzter Bauprodukte
Die Produktinformationen müssen sämtliche gesundheits- und umweltrelevanten Daten zu allen In-
haltsstoffen offenlegen. Nicht recherchierbare Inhaltsstoffe sind entsprechend kenntlich zu machen.
Zusätzlich zu gesetzlichen Nachweisen (z. B. CE-Zertifikate) sind - soweit zutreffend - folgende aktuelle Unterlagen vorzulegen:
· Umwelt-Produktdeklarationen (EPD)
· Sicherheitsdatenblätter
· Technische und/oder Produktmerkblätter
· Ggf. Herstellererklärungen zur Gleichwertigkeit mit DGNB-Anforderungen
· ggf. Nachhaltigkeitsdatenblätter
· Pflege-, Wartungs- und Instandhaltungshinweise
· Verarbeitungsanleitungen
· Informationen gemäß REACH, SVHC, CMR und zu Allergenität
· Zulassungen und Prüfzertifikate
Falls einzelne Dokumente durch den Hersteller nicht erstellt wurden, ist dies im Angebot anzugeben.
Typ III-EPDs mit entsprechenden Nachweisen gelten als gleichwertiger Nachweis.

Anforderungen an werkseitig beschichtete Bauteile
Die werkseitigen Beschichtungen der Bauteile dürfen keine Schwermetalle enthalten. Außerdem sind
die Anforderungen im Hinblick auf den Lösemittelgehalt (VOC) zu beachten. Alternativ muss ein Nachweis vorgelegt werden, dass im Beschichtungsbetrieb die Anforderungen der 31. BImSchV eingehalten werden. Bauseitige Beschichtungen sind gesondert zu bewerten. Falls der AN die Einhaltung der
Anforderungen für einzelne Produkte nicht nachweisen kann, muss er vom Hersteller eine rechtsverbindliche Herstellererklärung einholen (nur gültig im PDF-Format mit Briefkopf und Unterschrift) oder
sich vom Hersteller geeignete Ersatzprodukte empfehlen lassen.

Prüfung und Freigabe vor Einbau
Vor dem Einbau sind alle Nachweise zur Einhaltung der DGNB-Anforderungen (Qualitätsstufe 4) als
PDF per E-Mail zur Freigabe einzureichen an:

Bode Beratungsgesellschaft GmbH
z. Hd. Herrn Terschluse
E-Mail: terschluse@bode.ms

Überblick über die DGNB-Anforderungen für die Bauelemente im Projekt
Alle im Rahmen des Projekts angebotenen Produkte müssen hinsichtlich ihrer Zusammensetzung die
Anforderungen erfüllen, die in der Kriterienmatrix der DGNB (siehe Anlage zu diesem Leistungsverzeichnis) definiert sind.
Unabhängig davon sind am Ende dieses Dokuments ergänzend jene Anforderungen aufgeführt, die
erfahrungsgemäß besonders relevant für das vorliegende Leistungsverzeichnis sind.
Kann der Auftragnehmer (AN) für bestimmte Produkte die Einhaltung der Anforderungen nicht eindeutig nachweisen, so ist vom jeweiligen Hersteller eine rechtsverbindliche Herstellererklärung (gültig nur
als PDF mit Unterschrift und offiziellem Briefkopf) beizubringen.
Emissionsverhalten:
Die eingesetzten Produkte müssen - abhängig von ihrer Anwendung und ihrem Produkttyp - geltende
Normen und Grenzwerte in Bezug auf das Emissionsverhalten flüchtiger (VOC) und semi-flüchtiger
organischer Verbindungen (SVOC) einhalten (z. B. GISCODE, EMICODE ECplus/EC1 etc.). Diese
Anforderungen können auch durch gleichwertige, vom Hersteller ausgestellte Erklärungen erfüllt werden.
Für einzelne Produkte gelten gewerkespezifische Anforderungen, die in den entsprechenden Anlagen
aufgeführt sind. In jedem Fall sind entsprechende Nachweise einzureichen.
Im Rahmen der Produktwahl, der Bemusterung und der Ausführung können stichprobenartige Prüfungen zum Emissionsverhalten der verwendeten Produkte erfolgen. Der Bieter erklärt sich bereit, auf
Anforderung geeignete Materialproben zur Verfügung zu stellen.

Ist die Umsetzung einzelner Anforderungen aus technischen oder funktionalen Gründen nicht möglich
- etwa weil kein funktional gleichwertiges Produkt oder keine konforme Konstruktionsalternative verfügbar ist oder weil die erforderlichen Daten nur mit unverhältnismäßigem Aufwand zu beschaffen wären - können Ausnahmen zugelassen werden.
Solche Abweichungen müssen produktbezogen dokumentiert und durch schriftliche Stellungnahmen
von mindestens drei Herstellern oder Anbietern begründet werden. Reine Abweichungen aus ästhetischen Gründen sind nicht zulässig.
Nach Auftragserteilung sind sämtliche geforderten Nachweise, Prüfzeugnisse und Zulassungen durch
den Bieter in Schriftform sowie elektronisch (im PDF) spätestens fünf Arbeitstage vor Beginn der Bauarbeiten vorzulegen. Auf besondere Anforderung ist eine Nachreichung innerhalb von drei Kalendertagen sicherzustellen.

Bauökologische Materialanforderungen
zu Ausschreibungstexten und Leistungspositionen:
Für das Bauvorhaben erfolgt eine Zertifizierung nach dem DGNB-System NW 23, Version 2023 in Gold.
Um ein DGNB-Zertifikat zu erreichen, müssen unter anderem spezifische Anforderungen an die eingesetzten Baustoffe eingehalten werden. Die im Folgenden aufgeführten Produkttypen bieten eine erste
Übersicht. Maßgeblich ist jedoch die beigefügte Kriterienmatrix der DGNB, in welcher sämtliche Bauprodukte die Qualitätsstufe 4 erfüllen müssen.
Bereits bei Angebotsabgabe ist durch den Anbieter sicherzustellen, dass die Produktauswahl möglichst geringe Risiken für die lokale Umwelt birgt. Ziel ist es, Umweltbelastungen durch Inhaltsstoffe,
die während Einbau, Nutzung, Reparatur oder Entsorgung freigesetzt werden könnten, zu vermeiden.
Insbesondere sind Gefährdungen für spätere Nutzer sowie für Grundwasser, Oberflächengewässer,
Boden und Luft zu minimieren.
Sollten bei einzelnen Spezialprodukten Unsicherheiten hinsichtlich der Einhaltung der Anforderungen
bestehen, ist der Bieter verpflichtet, diese im Rahmen seiner Hinweispflicht zu benennen.
Alle vom Auftragnehmer vorgesehenen Produkte und Baustoffe sind vor ihrer Verwendung durch die
DGNB-Auditorin freigeben zu lassen. Hierfür sind unter anderem Produktdatenblätter, Sicherheitsdatenblätter sowie ggf. Zertifikate einzureichen.
Als Nachweise sind nach erfolgter Beauftragung die bereits genannten Unterlagen vorzulegen.
Sofern durch das jeweilige Leistungsverzeichnis der Einsatz bestimmter Materialien vorgegeben ist,
gelten zusätzlich die nachfolgend beschriebenen Anforderungen als verbindlich.

Abdichtung
Bituminöse Abdichtung (Nr.25/ Nr.26 Kriterienmatrix)
Sofern durch das Leistungsverzeichnis gefordert, sind bei ausreichender Außentemperatur (nach Vorschrift des Herstellers) Voranstriche auf Basis von Bitumenemulsionen einzusetzen. Ausschließliche Verwendung von Produkten mit GISCODE BBP10, bei bituminöser Verbundabdichtung beim Umkehrdach BBP10, 20 oder 30.

Abdichtungen aus Kunststoff (PE) (Nr.43 Kriterienmatrix)
Folgende Werte sind einzuhalten: Chlorparaffine (SCCPs + MCCPs + LCCPs) < 0,1 %, PBB< 0,1 %, PBDE< 0,1 %, SVHC < 0,1 % und Antimontrioxid < 0,1 %

Abdichtungen aus Kunststoff (PVC) (Nr.44 Kriterienmatrix)
Sofern durch das Leistungsverzeichnis gefordert, sind Erzeugnisse aus Kunststoff mit einem SVHC- Gehalt < 0,1 % zu verwenden.

Mineralfaserdämmstoffe
Zu verwenden sind Mineralfaserdämmstoffe mit RAL- Gütezeichen.
Menge: 0,000

**1.0008 8. Anlagen - Unterlagen - Pläne**
8. Anlagen - Unterlagen - Pläne
AFU-Planung Hochbau:
- Grundrisse UG, EG, 1.OG, 2.OG im M 1:75,
- Ansichten und Schnitte im M 1:75
- ausgewählte Details im M 1:10,
- DGNB Matrix
- Brandschutzkonzept
- Wärmeschutznachweis
- Verblendstatikmit Positionsplan

Diese Unterlagen gelten parallel zum LV, und bilden mit
der Leistungsbeschreibung die Grundlage des Angebots.

Weiterhin können bei Bedarf folgende Unterlagen beim
Bauherren eingesehen oder angefordert werden:
- Baugenehmigung
- Baugrundgutachten
- Statik
- Türliste
Menge: 0,000

### Los 2 Verblendmauerwerk Bürgerzentrum - BZ

#### Hauptabschnitt 2.1 Planungsleistungen - BZ

**2.1.0001 Werkplanung**
Erstellen und liefern einer Werkplanung ggf. produktbezogene Statik für nachfolgend beschriebene Leistungen mit statischen Berechnungen und der für den statischen Nachweis erforderlichen Zeichnungen vor Beginn der Verblendmauerwerksarbeiten.
Menge: 1,000 psch

#### Hauptabschnitt 2.2 Baustelleneinrichtung _ BZ

**2.2.0001 Baustelleneinrichtung**
Einrichten der Baustelle für die Leistungen des Auftragnehmers, vorhalten über die gesamte Bauzeit sowie Räumen der Baustelle nach Fertigstellung.
Einschl. aller benötigten Maschinen und Geräte, Hilfs- und Betriebsstoffe, Sicherungsenrichtungen sowie sämtlicher Nebenleistungen, die zur vollständigen Ausführung der im folgenden beschriebenen Leistungen erforderlich sind, soweit diese nicht besonders genannt werden, insbesondere für:
- Unterkünfte für die Mitarbeiter des Auftragnehmers
- Bereitstellen von Materialcontainern (durch den Auftraggeber werden keine abschließbaren Räume für den AN zur Verfügung gestellt)
- Einrichten von Lagerflächen, einschl. erforderlicher Sicherungs- und Schutzmaßnahmen
- Arbeits - und Schutzgerüste, Leitern, Arbeitsbühnen, welche zusätzlich  beschriebenen bauseitigen Gerüsten zur Erbringung der vertraglich geschuldeten Leistung des AN benötigt werden
- Beleuchtung der eigenen Arbeitsstätte des AN
- Sauberhalten der Arbeitsbereiche der Baustelle, reinigen der Räume nach den Arbeiten, besenrein, einschl. Entsorgung von Müll und Restmaterial
- zeitlich versetzte Ausführung von vertraglichen Teilleistungen aufgrund bauseits zu erbringender Vorleistungen gem. Baufortschritt;

Bereitstellungszeitraum: Bauzeit des AN.
Menge: 1,000 psch

#### Hauptabschnitt 2.3 Verblendmauerwerk - BZ

**2.3.0001 Musterwand Verbl-MW**
Herstellen einer Musterwand des nachfolgend beschriebenen Klinker-Zierverblendmauerks einschl. der nachträglichen Verfugung mit erhöhtem Anspruch, für die Bemusterung durch den Auftraggeber, sowie als Referenz für die später auszuführende Fassade. Ausführung in Abstimmung mit dem Architekten.
Leistung inklusive Abbruch und fachgerechte Entsorgung durch den AN nach Aufforderung durch die Bauleitung.
Menge: 2,000 m2

**Ausführungsbeschreibung 1 -**
*--- WANDAUFBAU MAUERWERK ---*
Zweischalige Wand auf einem
Massivbetonauflager mit Wärmedämmung
und stehender Luftschicht auf einem
Massivbetonauflager. (sh. Aufbautenliste)

Die zweischalige Konstruktion besteht aus einem
Wärmedämmstoff in 18 cm Dicke, einer stehenden
Luftschicht in 1,5 cm und einem Verblendmauerwerk in
11,5 cm und 9 cm Dicke. Die Konstruktion steht auf einem
Massivbetonauflager auf. Es dürfen Wärmedämmstoffe des
Anwendungstyps WZ nach DIN 4108-10 verwendet werden.

Dem Auftragnehmer obliegt die Pflicht der sorgfältigen
Prüfung der Vorleistung auf Eignung für die von ihm zu
erbringende Leistung.

**2.3.0002 Ausgleichs-/Kimmschicht Wandfuß Dämmelemente KS H 12,5-15cm D 11,5cm**
STLB-Bau 2015-04 012
Ausgleichsschicht/Kimmschicht am Wandfuß aus Dämmelementen nach bauaufsichtlicher Zulassung, aus Kalksandsteinen DIN EN 771-2 in Verbindung mit DIN V 20000-402 oder DIN V 106, Höhe der Ausgleichsschicht über 12,5 bis 15 cm, Mauerwerksdicke 11,5 cm.
Menge: 70,000 m
Leistungsbereichkatalog: 012

**2.3.0003 Feuchtigkeitssperrschicht Fußpunkt**
Feuchtigkeitssperrschicht, EPDM-Folie 1,2 mm als Mauerwerkssperrbahn oder eine Z -Folie am Fußpunkt der zweischaligen Außenwand mit überdeckten Stößen einbauen.

Anforderungen zur Abdichtung in oder unter Wänden DIN 18533-1 und DIN 18533-2, Wanddicke über 25 bis 40 cm, Raumnutzungsklasse RN1-E (geringe Anforderung), Wassereinwirkungsklasse W4-E (Spritzwasser und Bodenfeuchte am Wandsockel sowie Kapillarwasser in und unter Wänden), Rissklasse R1-E (gering), Rissüberbrückungsklasse RÜ1-E (geringe Rissüberbrückung bis 0,2 mm),

Im Bereich des Schalenzwischenraumes mit Gefälle nach außen und Hohlkehle, im Bereich der Außenschale horizontal bis Vorderkante Außenschale,
an der Innenschale 25 cm hochführen und befestigen. Breite der Feuchtigkeitssperrschicht in der Abwicklung ca. 50 cm.

Dieses Produkt ist nach den Vorgaben des DGNBs (siehe Vorgaben der DGNB) vor dem Einbau freizugeben.
Menge: 70,000 m

**2.3.0004 Wie vor, jedoch oberhalb von FT-Stürzen**
*** wie Position 2.3.0003
im Bereich oberhalb von FT-Stürzen
Menge: 102,000 m

**2.3.0005 Dübelanker eindübeln Schalenabstand 195mm**
Dübelanker als Luftschichtanker in Stahlbeton, gemäß bauaufsichtlicher Zulassung aus nicht rostendem Stahl, beim Aufmauern in vorh. Bauteil aus Beton eindübeln, Schalenabstand 195mm.

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Menge: 550,000 m2

**2.3.0006 Umankern Gerüstanker**
Umankern der Gerüstanker bei Einfädelung bzw. Einbau von Fertigteilstürzen, in Absprache mit Gewerk Gerüstbau.
Menge: 25,000 St

**2.3.0007 Kerndämmung Mineralwolle 2-lagig 0,040W/(mK) D 180mm WZ**
Kerndämmung für 2-schalige Außenwand, aus Mineralwolle, MW DIN EN 13162, 2-lagig, versetzt gestoßen, als Platte, Bemessungswert der Wärmeleitfähigkeit max. 0,040 W/(mK), Baustoffklasse DIN 4102-1 A1 (nichtbrennbar), Gesamtdicke 180 mm, Anwendungsgebiet DIN 4108-10 WZ, auf vorh. Drahtanker/Dübelanker gem. zuvor beschriebene Position.
Menge: 550,000 m2

**2.3.0008 Kerndämmung PS-Hartschaum zweilagig 0,040W/(mK) D 180 mm WZ**
Kerndämmung für 2-schalige Außenwand, als Perimeterdämmung, XPS DIN EN 13164, zweilagig, keilförmig oben abgeschrägt, als Platte, Bemessungswert der Wärmeleitfähigkeit max. 0,040 W/(mK), Baustoffklasse DIN 4102-1 B1 (schwerentflammbar), Dicke 180 mm, Anwendungsgebiet DIN 4108-10 WZ, auf vorh. Drahtanker.

Ausführung gemäß AFU-Planung Architekt.
Menge: 24,000 m2

**2.3.0009 Herstellen von Klinker-Verblendmauerwerk 11,5 cm als Außenschale**
Herstellen von Klinker-Verblendmauerwerk als
Außenschale von zweischaligem Mauerwerk mit
Kerndämmung,
Schalenabstand: 19,5 cm,
Verblendschalendicke: 11,5 cm,
Dicke der Wärmedämmung: 18 cm
unter Verwendung von Wärmedämmstoff-Typ: WZ
Wärmeleitfähigkeitsgruppe: 040
Unter Berücksichtigung der Dämmstoffdicke sind die
Dämmplatten
so auf dem Hintermauerwerk über den Drahtankern zu
befestigen,
dass die Plattenfugen dicht zusammenstoßen.
Die Dämmstoffplatten müssen an der
Tragschale/Hintermauerwerk
anliegen und sollten zweilagig
verlegt werden.
Die Halterung erfolgt durch Krallenplatten.

Gewünschter Mauerwerksverband: "Wilder Verband" mit 6 -
10 Köpfen je m2

Es wird nachträglich verfugt. Hierzu sind alle Fugen
flankensauber ca. 1,5 bis 2 cm tief auszukratzen.
Verwendung von Mauermörtel, nach DIN 1053 als
baustellengemischter bindemittelleimreicher Mörtel, /
Werkmörtel.
(in gesonderter Pos.)

Verblendklinker:
Klinker-Format: Normalformat, 240x115x71mm
Farbe: beige brennender Ton, weiße Patinierung, rote
Akzent-Klinker sowie Klinker mit
Kohlenstaub-Anhaftungen
Oberflächenstruktur: handstrichartig mit vertikaler
Ziehstruktur, grade Kantenausbildung mit partiellen Tonwülsten
Druckfestigkeitsklasse: 28 N/mm2
Rohdichteklasse: 1,8 kg/dm3
DIN-Kurzbezeichnung: KHLz B 28/1.8 nach EN
771-1:2011+A1:2015

Anzubietenden Klinker:
Zur Beurteilung der Gleichwertigkeit werden nicht nur
die technischen Eigenschaften und die Qualitätsmerkmale
der angebotenen Klinker,
sondern auch deren optischen Eigenschaften
herangezogen.

In den Hauptflächen wird nachträglich verfugt. Hierzu
sind alle Fugen flankensauber ca. 1,5 bis 2 cm tief
auszukratzen.
Ausnahmen bilden ausschließlich die zurückgesetzten
Bereiche der Fassadennischen im EG. Hier besitzt das
Verblendmauerwerk eine Dicke
von 9 cm und wird das Mauerwerk wird in
Fugenglattstrich ausgeführt. (siehe gesonderte Position)
Menge: 600,000 m2

**2.3.0010 Herstellen von Klinker-Verblendmauerwerk 9 cm als Außenschale, EG Süd- und Ostfassade**
Herstellen von Klinker-Verblendmauerwerk als 9cm
Außenschale von zweischaligem Mauerwerk mit
Kerndämmung,
Schalenabstand: 19,5 cm,
Verblendschalendicke: 9 cm,
Dicke der Wärmedämmung: 18 cm
unter Verwendung von Wärmedämmstoff-Typ: WZ
Wärmeleitfähigkeitsgruppe: 040
Unter Berücksichtigung der Dämmstoffdicke sind die
Dämmplatten
so auf dem Hintermauerwerk über den Drahtankern zu
befestigen,
dass die Plattenfugen dicht zusammenstoßen.
Die Dämmstoffplatten müssen an der
Tragschale/Hintermauerwerk
anliegen und sollten zweilagig
verlegt werden.
Die Halterung erfolgt durch Krallenplatten.

Es wird nachträglich verfugt. Hierzu sind alle Fugen
flankensauber ca. 1,5 bis 2 cm tief auszukratzen.
Verwendung von Mauermörtel, nach DIN 1053 als
baustellengemischter bindemittelleimreicher Mörtel, /
Werkmörtel.
(in gesonderter Pos.)

Verblendklinker:
Klinker-Format: 240x90x71mm
Farbe: beige brennender Ton, weiße Patinierung, rote
Akzent-Klinker sowie Klinker mit
Kohlenstaub-Anhaftungen
Oberflächenstruktur: handstrichartig mit vertikaler
Ziehstruktur, grade Kantenausbildung mit partiellen Tonwülsten
Druckfestigkeitsklasse: 28 N/mm2
Rohdichteklasse: 1,8 kg/dm3
DIN-Kurzbezeichnung: KHLz B 28/1.8 nach EN
771-1:2011+A1:2015

Gewünschter Mauerwerksverband: "Wilder Verband" mit
6-10 Köpfen je m2

unter den Fenstern mit Brüstungen
Menge: 5,000 m2

**2.3.0011 Anlegen und Hochführen von Leibungen**
Öffnungen im 9 cm und 11,5 cm starken Klinker-Verblendmauerwerk aller Öffnungsgrößen anlegen, hochführen und für die Überdeckung mit Klinkerfertigteilstürzen bzw. Abfangkonstruktionen vorbereiten,
als Zulage zur Position Verblendmauerwerk,
Klinkerfertigteilstürze und Abfangkonstruktionen in
gesonderten Positionen;

Leibungstiefe ca.17-18 cm
Menge: 125,000 m

**Ausführungsbeschreibung 2 -**
*--- VERBLENDSTATIK ---*
Verblenderstatik und Abfangungen, Mengen der Einbauteile gem. beigefügter Statik

**2.3.0012 Klinker Fertigteilsturz mit Konsole, gem. Pos.1**
Klinkerfertigteilsturz als 3-schichtier Läufersturz,
T/H 11,5/23,8 cm
(die Beschreibung gilt für alle FT-Stürze mit Ausnahme in den Treppenhäusern)
gemäß Statik Position 1 zur Abfangung einer Verblendschale mit Dicke 11,5 cm und Rohdichte 20,0 kN m³.
Berechnete Linienlast: 4,95 kN m bei einer Verblendschalenhöhe von ca. 2,15 m.
Der Fertigteilsturz besteht aus einem Stahlbetonkern C30 37 oder gleichwertig mit Bewehrung B500 gemäß Statik. Die Vorder und Unterseite sind mit Vormauerziegeln der Hauptposition im Verband belegt.

Abfangung der Verblendschale erfolgt über Tragkonsolen mit einer charakteristischen Tragfähigkeit = 8,0 kN je Konsole oder gleichwertig.
Konsolenabstand gemäß Statik: max. 1,50 m.
Last je Konsole: ca. 7,50 kN.

Befestigung der Konsolen an der Stahlbetonwand über zugelassene Bolzenanker M12 × 200 mm aus Edelstahl A4 oder gleichwertig sowie zugelassene Ankerschienen mit Querschnitt vergleichbar MBA CE 50 31 oder gleichwertig und Hakenkopfschrauben M12 × 80 mm oder gleichwertig.

Im oberen Bereich des Sturzes sind einbetonierte Gewindehülsen oder Ankerschienenkurzstücke aus Edelstahl 1.4571 1.4401 oder gleichwertig zur Aufnahme der Tragkonsolen einzubauen.

Leistung umfasst Herstellung, Lieferung, Einbau, Ausrichten, Hintermauern, Herstellen aller Fugen und kraftschlüssigen Anschlüsse, gemäß Statik AN und Montageanleitung des Herstellers.

Befestigungsmittel sind nicht Teil dieser Position. Sie müssen gesondert berücksichtigt werden, siehe gesonderte Positionen.
Menge: 70,000 m

**2.3.0013 Konsolanker gem. Pos.1**
*** wie Position 2.3.0012
Konsole bzw. Einbauteil für zuvor beschriebene Position, gem. Statik Pos.1

Konsolen Tragfähigkeit, Laststufe L = 8,0 kN
Kraglänge K = 290
Befestigung über Bolzenanker M12 × 200 mm A4 oder gleichwertig und Ankerschiene 50 31 oder gleichwertig.

Angebotenes Fabrikat/Typ:
'..........................................'

liefern und gemäß Statik AN, Montageanleitung des Herstellers einbauen.
Befestigungsmittel sind nicht Teil dieser Position. Sie müssen gesondert berücksichtigt werden.

Ausführung gem. Statik Verblendmauerwerk: Pos.1
Menge: 80,000 St

**2.3.0014 Klinker Fertigteilsturz mit Konsole, h= 6,10m, gem. Pos.3**
Klinker Fertigteilsturz gemäß Statik Position 3 zur Abfangung der Verblendschale mit Dicke 11,5 cm und Rohdichte 20,0 kN m³.
Verblendschalenhöhe ca. 6,10 m.
Linienlast: 14,03 kN m.

Tragkonsolen mit charakteristischer Tragfähigkeit = 12,0 kN oder gleichwertig.
Konsolenabstand: max. 0,75 m.
Last je Konsole: ca. 10,50 kN.

Befestigung über zugelassene Bolzenanker M16 × 250 mm aus Edelstahl A4 oder gleichwertig sowie Ankerschiene vergleichbar MBA CE 52 34 oder gleichwertig mit Hakenkopfschrauben M16 × 100 mm.

Fertigteilsturz aus Beton C30 37 oder gleichwertig mit Vormauerziegel Verblendung und Bewehrung gemäß Statik.

Leistung umfasst Herstellung, Lieferung, Einbau, Ausrichten, Hintermauern, Herstellen aller Fugen und kraftschlüssigen Anschlüsse, gemäß Statik AN und Montageanleitung des Herstellers.

Befestigungsmittel sind nicht Teil dieser Position. Sie müssen gesondert berücksichtigt werden, siehe gesonderte Positionen.
Menge: 6,000 m

**2.3.0015 Konsolanker gem. Pos.3**
*** wie Position 2.3.0014
Konsole bzw. Einbauteil für zuvor beschriebene Position, gem. Statik Pos.3

Konsolen Tragfähigkeit, Laststufe L = 12 kN
Kragläne K = 290
Befestigung über Bolzenanker M16 × 250 mm A4 oder gleichwertig und Ankerschiene 52 34 oder gleichwertig.

Angebotenes Fabrikat/Typ:
'..........................................'

liefern und gemäß Statik AN, Montageanleitung des Herstellers einbauen.
Befestigungsmittel sind nicht Teil dieser Position. Sie müssen gesondert berücksichtigt werden.

Ausführung gem. Statik Verblendmauerwerk: Pos.4
Menge: 10,000 St

**2.3.0016 Einzelkonsolanker mit Auflagerwinkel, h = 4,00m, gem. Pos.7**
Einzelkonsolanker mit Auflagerwinkel, Höhe ca. 4,00m, zur Abfangung von Verblendmauerwerk aus nichtrostendem Edelstahl der Korrosionswiderstandsklasse III gemäß Z-30.3-6 bzw. nach EN 1993-1-4: 2015, Tabelle A.3,

thermisch optimiert, höhenverstellbar ±20mm,
mit allgemeiner bauaufsichtlicher Zulassung für den Konsolkopf,
mit CE-Kennzeichen,

Verblendschale: Höhe 4,00 m, Dicke 11,5 cm, Rohdichte 20,0 kN m³.
Linienlast: 9,20 kN m.
Konsolenabstand max. 0,75 m.
Last je Konsole: ca. 6,90 kN.

Konsolen Tragfähigkeit, Laststufe L = 8,0 kN
Kraglänge K = 290
Befestigung über Bolzenanker M12 × 200 mm A4 oder gleichwertig und Ankerschiene 50 31 oder gleichwertig.

Auflagerwinkel ca. 95 × 30 × 3 mm, Länge ca. 730 mm

Angebotenes Fabrikat/Typ:
'..........................................'

liefern und gemäß Statik AN, Montageanleitung des Herstellers einbauen.
Befestigungsmittel sind nicht Teil dieser Position. Sie müssen gesondert berücksichtigt werden.

Ausführung gem. Statik Verblendmauerwerk: Pos.7
Menge: 3,000 St

**2.3.0017 Einzelkonsolanker 8kN, h = 5,00m, gem. Pos.11**
Einzelkonsolanker, Höhe ca. 5,00m, zur Abfangung von Verblendmauerwerk aus nichtrostendem Edelstahl der Korrosionswiderstandsklasse III gemäß Z-30.3-6 bzw. nach EN 1993-1-4: 2015, Tabelle A.3,

thermisch optimiert, höhenverstellbar ±20mm,
mit allgemeiner bauaufsichtlicher Zulassung für den Konsolkopf,
mit CE-Kennzeichen,

Verblendschale Höhe 5,00 m, Linienlast: 11,50 kN m.
Konsolenabstand 0,50 m -> Last je Konsole: 5,75 kN.

Konsolen, Laststufe L = 8,0 kN
Kraglänge K = 290
Befestigung über Bolzenanker M12 × 200 mm und Ankerschiene 50 31 oder gleichwertig.

Auflagerwinkel 95 × 20 × 1,5 mm, Länge 480 mm

Angebotenes Fabrikat/Typ:
'..........................................'

liefern und gemäß Statik AN, Montageanleitung des Herstellers einbauen.
Befestigungsmittel sind nicht Teil dieser Position. Sie müssen gesondert berücksichtigt werden.

Ausführung gem. Statik Verblendmauerwerk: Pos.11
Menge: 3,000 St

**2.3.0018 Klinker Fertigteilsturz Auflager auf MW, gem. Pos.14**
Klinker Fertigteilsturz auf Verblendmauerwerk, nach Statik Position 14.
Verblendschale: Dicke 11,5 cm, Rohdichte 20,0 kN m³, Höhe ca. 2,00 m.

Linienlast: 4,60 kN m.
Auflagerkraft je Seite: ca. 2,93 kN.

Fertigteil Sturz aus Beton C30 37 oder gleichwertig, Bewehrung B500.
Auflagerung beidseitig auf bestehendem Verblendmauerwerk.

Leistung umfasst Herstellung, Lieferung, Einbau, Ausrichten, Hintermauern, Herstellen aller Fugen und kraftschlüssigen Anschlüsse, gemäß Statik AN und Montageanleitung des Herstellers.
Menge: 6,000 m

**Ausführungsbeschreibung 3 -**
*--- BEFESTIGUNGSMITTEL ---*

**2.3.0019 Befestigung Bolzenanker; RG M12x200 A4 mit RSB 12; o. glw.**
Befestigung Konsolanker der zuvor beschriebenen Positionen am Rohbau mit Bolzenanker Fa. Fischer o. glw.:

RG M12x200 A4 mit RSB 12; o. glw.

Angebotenes Fabrikat/Typ:
'.........'

liefern und gemäß Statik AN, Montageanleitung des Herstellers einbauen.

Ausführung gem. Statik Verblendmauerwerk
Menge: 83,000 St

**2.3.0020 Befestigung Bolzenanker; RG M16x250 A4 mit RSB 16; o. glw.**
Befestigung Konsolanker der zuvor beschriebenen Positionen am Rohbau mit Bolzenanker Fa. Fischer o. glw.:

RG M16x250 A4 mit RSB 16; o. glw.

Angebotenes Fabrikat/Typ:
'.........'

liefern und gemäß Statik AN, Montageanleitung des Herstellers einbauen.

Ausführung gem. Statik Verblendmauerwerk
Menge: 10,000 St

**2.3.0021 Befestigung Ankerschiene, MBA-CE 50/31 mit MHK 50/30 M12x80; o. glw.**
Befestigung Konsolanker der zuvor beschriebenen Positionen am Rohbau mit Ankerschienen:

MBA-CE 50/31 mit MHK 50/30 M12x80; o. glw.

Angebotenes Fabrikat/Typ:
'.........'

liefern und gemäß Statik AN, Montageanleitung des Herstellers einbauen.

Ausführung gem. Statik Verblendmauerwerk
Menge: 80,000 St

**2.3.0022 Befestigung Ankerschiene, MBA-CE 52/34 mit MHK 50/30 M16x100; o. glw.**
Befestigung Konsolanker der zuvor beschriebenen Positionen am Rohbau mit Ankerschienen:

MBA-CE 52/34 mit MHK 50/30 M16x100; o. glw.

Angebotenes Fabrikat/Typ:
'.........'

liefern und gemäß Statik AN, Montageanleitung des Herstellers einbauen.

Ausführung gem. Statik Verblendmauerwerk
Menge: 10,000 St

**2.3.0023 Befestigung Auflagerwinkel,WA-Z-95/30/3-730; o. glw.**
Befestigung Konsolanker der zuvor beschriebenen Positionen am Rohbau mit Auflagerwinkel:

WA-Z-95/30/3-730; o. glw.

Angebotenes Fabrikat/Typ:
'.........'

liefern und gemäß Statik AN, Montageanleitung des Herstellers einbauen.

Ausführung gem. Statik Verblendmauerwerk
Menge: 2,000 St

**Ausführungsbeschreibung 4 -**
*--- SONSTIGES ---*

**2.3.0024 Dehnfugen, vertikal/gerade anlegen und schließen**
Dehnungsfugen mit etwa zehn bis zwölf Millimeter Breite sind geradlinig anzulegen. Die Fugen sind mit einem einkomponentigen Polyurethan Dichtstoff zu schließen.

Die seitlichen Haftflächen sind vor dem Verschluss zu reinigen. Wenn notwendig, sind sie nach Vorgabe des Herstellers mit einem Primer zu behandeln.

Nach dem Verschluss der Fuge wird die noch frische und klebkraftige Dichtstofffuge mit farbigem Quarzsand abgestreut.

Dichtstoff und Quarzsand erfolgen nach vorheriger Bemusterung.

Angebotenes Fabrikat/Typ:
'.........................................'
Menge: 140,000 m

**2.3.0025 Dehnfugen, horizontal anlegen und schließen**
*** wie Position 2.3.0024
wie vor, jedoch horizontale Dehnungsfuge anlegen.
Menge: 2,000 m

**2.3.0026 Fuge auskratzen T bis 1,5cm 12 Schichten/m**
STLB-Bau 2015-04 012
Fuge auskratzen einschl. reinigen, Auskratztiefe bis 1,5 cm, anfallende Stoffe im Behälter des AN sammeln, im wilden Verband, 12 Schichten je Meter Mauerwerkshöhe.
Menge: 610,000 m2
Leistungsbereichkatalog: 012

**2.3.0027 Nachträgliches Verfugen Verblendmauerwerk**
Nachträgliche Verfugung des Verblendmauerwerks mit
eingefärbtem Fugenmörtel im wilden Verband.  Fugen flankensauber
mindestens 1,5 cm tief auskratzen. Die Verfugung ist 1
bis 2 mm zurückspringend auszuführen. Frisch verfugte
Wandflächen sind vor frühzeitiger Austrocknung zu
schützen.

Hydraulisch erhärtender, Werktrockenmörtel nach DIN EN
998-2 M10 / DIN EN 18580 MG III
Fugenfarbton: weißgrau - noch zu bemustern!

Der einzusetzende Fugenmörtel ist vorab an mindestens 3
Stück Musterflächen zu bemustern und durch den AG / Architekten freigeben zu lassen.

Siehe auch Vorbemerkung
6. NACHTRÄGLICHES VERFUGEN
Menge: 610,000 m2

**2.3.0028 Anschlussfuge Fenster Kompriband**
Anschlussfuge zwischen Fenster und Verblendschalen-Mauerwerk herstellen,
Ausführung senkrecht / waagerecht,
Breite: 10 mm, schlagregensicher,
Fugenfüllung: mit vorkomprimierten Polyurethan-
Schaumstoff-Fugendichtungsbändern, anthrazit/schwarz.

Ausführung gemäß  AFU Architekt,
und in Abstimmung mit Gewerk Metallbau/Fassade
Menge: 125,000 m

**2.3.0029 Notüberlauf einarbeiten B 35cm H 7cm**
Öffnung für rechteckigen Notüberlauf, Breite bis 35 cm, Höhe bis 10 cm, im Bereich der Attika, in Fassade aus Verblendmauerwerk anlegen und anarbeiten.
Menge: 6,000 St

**2.3.0030 Reinigung der Klinker-Verblendfassade**
Alle groben Verschmutzungen sind mit Spatel oder
Holzbrettchen zu entfernen. Die Fassadenflächen sind
abzubürsten, auch die Fugen müssen von allen losen
Mörtelresten gesäubert werden.
Die Fassade ist bis zur Wassersättigung von unten nach
oben vorzunässen.
Das Reinigen der Fassade sollte, nach trockener Vorreinigung, mit Wasser und Bürste, evtl. unter Zusatz
von Detergentien und Enthärtern durchgeführt werden.
Bei starker Verschmutzung kann die vorgereinigte und
vorgenässte Fassadenfläche mit speziellen Reinigungsmitteln behandelt werden.
Die Fassade ist mit fließendem und klarem Wasser direkt
nach dem Abwaschen nachzuspülen.
Menge: 610,000 m2

#### Hauptabschnitt 2.4 Stundenlohnarbeiten - BZ

**Ausführungsbeschreibung 5 -**
*Stundenlohnarbeiten*
Zuschläge für Mehr-, Nacht-, Sonntags- und
Feiertagsarbeit sind in den anzubietenden Verrechnungssätze nicht mit einzubeziehen.

Stundenlohnarbeiten nur auf ausdrückliche Anordnung der Bauüberwachung bzw. Bauherr und gegen prüfbare Stundenlohnzettel;

**2.4.0001 Baufacharbeiter/-in Stundenlohnarbeiten sämtliche Kosten/Zuschläge**
STLB-Bau 2015-04
Stundenlohnarbeiten durch Baufacharbeiter/-in
auf Anordnung des AG ausführen,
der Verrechnungssatz für die jeweilige Arbeitskraft umfasst sämtliche Aufwendungen wie Lohn- und Gehaltskosten, Lohn- und Gehaltsnebenkosten, Zuschläge, lohngebundene und lohnabhängige Kosten, sonstige Sozialkosten, Gemeinkosten, Wagnis und Gewinn.
Menge: 20,000 h

**2.4.0002 Wie vor, jedoch Stundenlohnarbeiten durch Bauhelfer/-in;**
*** wie Position 2.4.0001
STLB-Bau 2015-04
Stundenlohnarbeiten durch Bauhelfer/-in
Menge: 10,000 h

### Los 3 Verblendmauerwerk Förderschulen FS - (GS+RS)

#### Hauptabschnitt 3.1 Planungsleistungen - FS

**3.1.0001 Werkplanungleistung**
Erstellen und liefern einer Werkplanung ggf. produktbezogene Statik für nachfolgend beschriebene Leistungen mit statischen Berechnungen und der für den statischen Nachweis erforderlichen Zeichnungen vor Beginn der Verblendmauerwerksarbeiten.
Menge: 1,000 psch

#### Hauptabschnitt 3.2 Baustelleneinrichtung - FS

**3.2.0001 Baustelleneinrichtung**
Einrichten der Baustelle für die Leistungen des Auftragnehmers, vorhalten über die gesamte Bauzeit sowie Räumen der Baustelle nach Fertigstellung.
Einschl. aller benötigten Maschinen und Geräte, Hilfs- und Betriebsstoffe, Sicherungsenrichtungen sowie sämtlicher Nebenleistungen, die zur vollständigen Ausführung der im folgenden beschriebenen Leistungen erforderlich sind, soweit diese nicht besonders genannt werden, insbesondere für:
- Unterkünfte für die Mitarbeiter des Auftragnehmers
- Bereitstellen von Materialcontainern (durch den Auftraggeber werden keine abschließbaren Räume für den AN zur Verfügung gestellt)
- Einrichten von Lagerflächen, einschl. erforderlicher Sicherungs- und Schutzmaßnahmen
- Arbeits - und Schutzgerüste, Leitern, Arbeitsbühnen, welche zusätzlich  beschriebenen bauseitigen Gerüsten zur Erbringung der vertraglich geschuldeten Leistung des AN benötigt werden
- Beleuchtung der eigenen Arbeitsstätte des AN
- Sauberhalten der Arbeitsbereiche der Baustelle, reinigen der Räume nach den Arbeiten, besenrein, einschl. Entsorgung von Müll und Restmaterial
- zeitlich versetzte Ausführung von vertraglichen Teilleistungen aufgrund bauseits zu erbringender Vorleistungen gem. Baufortschritt;

Bereitstellungszeitraum: Bauzeit des AN.
Menge: 1,000 psch

#### Hauptabschnitt 3.3 Verblendmauerwerk - FS

**3.3.0001 Musterwand Verbl-MW**
Herstellen einer Musterwand des nachfolgend beschriebenen Klinker-Zierverblendmauerks mit erhöhtem Anspruch, für die Bemusterung durch den Auftraggeber, sowie als Referenz für die später auszuführende Fassade. Ausführung in Abstimmung mit dem Architekten.
Leistung inklusive Abbruch und fachgerechte Entsorgung durch den AN nach Aufforderung durch die Bauleitung.
Menge: 2,000 m2

**Ausführungsbeschreibung 6 -**
*--- WANDAUFBAU MAUERWERK ---*
Zweischalige Wand auf einem
Massivbetonauflager mit Wärmedämmung
und stehender Luftschicht auf einem
Massivbetonauflager. (sh. Aufbautenliste)

Die zweischalige Konstruktion besteht aus einem
Wärmedämmstoff in 18 cm Dicke, einer stehenden
Luftschicht in 1,5 cm und einem Verblendmauerwerk in
11,5 cm und 9 cm Dicke. Die Konstruktion steht auf einem
Massivbetonauflager auf. Es dürfen Wärmedämmstoffe des
Anwendungstyps WZ nach DIN 4108-10 verwendet werden.

Dem Auftragnehmer obliegt die Pflicht der sorgfältigen
Prüfung der Vorleistung auf Eignung für die von ihm zu
erbringende Leistung.

**3.3.0002 Ausgleichs-/Kimmschicht Wandfuß Dämmelemente KS H 12,5-15cm D 11,5cm**
STLB-Bau 2015-04 012
Ausgleichsschicht/Kimmschicht am Wandfuß aus Dämmelementen nach bauaufsichtlicher Zulassung, aus Kalksandsteinen DIN EN 771-2 in Verbindung mit DIN V 20000-402 oder DIN V 106, Höhe der Ausgleichsschicht über 12,5 bis 15 cm, Mauerwerksdicke 11,5 cm.
Menge: 350,000 m
Leistungsbereichkatalog: 012

**3.3.0003 Feuchtigkeitssperrschicht Fußpunkt**
Feuchtigkeitssperrschicht, EPDM-Folie 1,2 mm als Mauerwerkssperrbahn oder eine Z -Folie am Fußpunkt der zweischaligen Außenwand mit überdeckten Stößen einbauen.

Anforderungen zur Abdichtung in oder unter Wänden DIN 18533-1 und DIN 18533-2, Wanddicke über 25 bis 40 cm, Raumnutzungsklasse RN1-E (geringe Anforderung), Wassereinwirkungsklasse W4-E (Spritzwasser und Bodenfeuchte am Wandsockel sowie Kapillarwasser in und unter Wänden), Rissklasse R1-E (gering), Rissüberbrückungsklasse RÜ1-E (geringe Rissüberbrückung bis 0,2 mm),

Im Bereich des Schalenzwischenraumes mit Gefälle nach außen und Hohlkehle, im Bereich der Außenschale horizontal bis Vorderkante Außenschale,
an der Innenschale 25 cm hochführen und befestigen. Breite der Feuchtigkeitssperrschicht in der Abwicklung ca. 50 cm.

Dieses Produkt ist nach den Vorgaben des DGNBs (siehe Vorgaben der DGNB) vor dem Einbau freizugeben.
Menge: 350,000 m

**3.3.0004 Wie vor, jedoch oberhalb von FT-Stürzen**
*** wie Position 3.3.0003
im Bereich oberhalb von FT-Stürzen
Menge: 1020,000 m

**3.3.0005 Dübelanker eindübeln Schalenabstand 195mm**
Dübelanker als Luftschichtanker in Stahlbeton, gemäß bauaufsichtlicher Zulassung aus nicht rostendem Stahl, beim Aufmauern in vorh. Bauteil aus Beton eindübeln, Schalenabstand 195mm.
Menge: 2300,000 m2

**3.3.0006 Umankern Gerüstanker**
Umankern der Gerüstanker bei Einfädelung bzw. Einbau von Fertigteilstürzen, in Absprache mit Gewerk Gerüstbau.
Menge: 100,000 St

**3.3.0007 Kerndämmung Mineralwolle 2-lagig 0,040W/(mK) D 180mm WZ**
Kerndämmung für 2-schalige Außenwand, aus Mineralwolle, MW DIN EN 13162, 2-lagig, versetzt gestoßen, als Platte, Bemessungswert der Wärmeleitfähigkeit max. 0,040 W/(mK), Baustoffklasse DIN 4102-1 A1 (nichtbrennbar), Gesamtdicke 180 mm, Anwendungsgebiet DIN 4108-10 WZ, auf vorh. Drahtanker/Dübelanker gem. zuvor beschriebene Position.
Menge: 2300,000 m2

**3.3.0008 Kerndämmung PS-Hartschaum zweilagig 0,040W/(mK) D 180 mm WZ**
Kerndämmung für 2-schalige Außenwand, als Perimeterdämmung, XPS DIN EN 13164, zweilagig, keilförmig oben abgeschrägt, als Platte, Bemessungswert der Wärmeleitfähigkeit max. 0,040 W/(mK), Baustoffklasse DIN 4102-1 B1 (schwerentflammbar), Dicke 180 mm, Anwendungsgebiet DIN 4108-10 WZ, auf vorh. Drahtanker.

Ausführung gemäß AFU-Planung Architekt.
Menge: 105,000 m2

**3.3.0009 Herstellen von Klinker-Verblendmauerwerk 11,5 cm als Außenschale**
Herstellen von Klinker-Verblendmauerwerk als
Außenschale von zweischaligem Mauerwerk mit
Kerndämmung,
Schalenabstand: 19,5 cm,
Verblendschalendicke: 11,5 cm,
Dicke der Wärmedämmung: 18 cm
unter Verwendung von Wärmedämmstoff-Typ: WZ
Wärmeleitfähigkeitsgruppe: 040
Unter Berücksichtigung der Dämmstoffdicke sind die
Dämmplatten
so auf dem Hintermauerwerk über den Drahtankern zu
befestigen,
dass die Plattenfugen dicht zusammenstoßen.
Die Dämmstoffplatten müssen an der
Tragschale/Hintermauerwerk
anliegen und sollten zweilagig
verlegt werden.
Die Halterung erfolgt durch Krallenplatten.

Gewünschter Mauerwerksverband: "Wilder Verband"
mit 6 - 10 Köpfen je m2

Es wird nachträglich verfugt. Hierzu sind alle Fugen
flankensauber ca. 1,5 bis 2 cm tief auszukratzen.
Verwendung von Mauermörtel, nach DIN 1053 als
baustellengemischter bindemittelleimreicher Mörtel, /
Werkmörtel.
(in gesonderter Pos.)

Verblendklinker:
Klinker-Format: Normalformat, 240x115x71mm
Farbe: beige brennender Ton, weiße Patinierung, rote
Akzent-Klinker sowie Klinker mit
Kohlenstaub-Anhaftungen
Oberflächenstruktur: handstrichartig mit vertikaler
Ziehstruktur, grade Kantenausbildung mit partiellen Tonwülsten
Druckfestigkeitsklasse: 28 N/mm2
Rohdichteklasse: 1,8 kg/dm3
DIN-Kurzbezeichnung: KHLz B 28/1.8 nach EN
771-1:2011+A1:2015

Anzubietenden Klinker:
Zur Beurteilung der Gleichwertigkeit werden nicht nur
die technischen Eigenschaften und die Qualitätsmerkmale
der angebotenen Klinker,
sondern auch deren optischen Eigenschaften
herangezogen.

In den Hauptflächen wird nachträglich verfugt. Hierzu
sind alle Fugen flankensauber ca. 1,5 bis 2 cm tief
auszukratzen.
Ausnahmen bilden ausschließlich die zurückgesetzten
Bereiche der Fassadennischen im EG. Hier besitzt das
Verblendmauerwerk eine Dicke
von 9 cm und wird das Mauerwerk wird in
Fugenglattstrich ausgeführt. (siehe gesonderte Position)
Menge: 2390,000 m2

**3.3.0010 Klinker-Verblendmauerwerk 11,5 cm als Außenschale - im Bereich des TH Grenadieschichten**
Herstellen von Klinker-Verblendmauerwerk als
Außenschale von zweischaligem Mauerwerk mit
Kerndämmung,
Schalenabstand: 19,5 cm,
Verblendschalendicke: 11,5 cm,
Dicke der Wärmedämmung: 18 cm
unter Verwendung von Wärmedämmstoff-Typ: WZ
Wärmeleitfähigkeitsgruppe: 040
Unter Berücksichtigung der Dämmstoffdicke sind die
Dämmplatten
so auf dem Hintermauerwerk über den Drahtankern zu
befestigen,
dass die Plattenfugen dicht zusammenstoßen.
Die Dämmstoffplatten müssen an der
Tragschale/Hintermauerwerk
anliegen und sollten zweilagig
verlegt werden.
Die Halterung erfolgt durch Krallenplatten.

Gewünschter Mauerwerksverband: Läuferverband
halbversetzt, stehend als Rollschicht gemauert
Die obere Abschlussschicht wird bauseits gemäß dem
Verlauf des Bauteils der Treppe geschnitten und mit
Mörtel gegen eintretende Feuchtigkeit verschlossen.

Es wird nachträglich verfugt. Hierzu sind alle Fugen
flankensauber ca. 1,5 bis 2 cm tief auszukratzen.
Verwendung von Mauermörtel, nach DIN 1053 als
baustellengemischter bindemittelleimreicher Mörtel, /
Werkmörtel.
(in gesonderter Pos.).

Verblendklinker:
Klinker-Format: Normalformat, 240x115x71mm
Farbe: beige brennender Ton, weiße Patinierung, rote
Akzent-Klinker sowie Klinker mit
Kohlenstaub-Anhaftungen
Oberflächenstruktur: handstrichartig mit vertikaler
Ziehstruktur, grade Kantenausbildung mit partiellen Tonwülsten
Druckfestigkeitsklasse: 28 N/mm2
Rohdichteklasse: 1,8 kg/dm3
DIN-Kurzbezeichnung: KHLz B 28/1.8 nach EN
771-1:2011+A1:2015

Anzubietenden Klinker:
Zur Beurteilung der Gleichwertigkeit werden nicht nur
die technischen Eigenschaften und die Qualitätsmerkmale
der angebotenen Klinker,
sondern auch deren optischen Eigenschaften
herangezogen.

In den Hauptflächen wird nachträglich verfugt. Hierzu
sind alle Fugen flankensauber ca. 1,5 bis 2 cm tief
auszukratzen.
Ausnahmen bilden ausschließlich die zurückgesetzten
Bereiche der Fassadennischen im EG an der Ostfassade, siehe Ansichten. Hier besitzt das
Verblendmauerwerk eine Dicke
von 9 cm und wird das Mauerwerk wird in
Fugenglattstrich ausgeführt. Dies ergibt den Effekt der "hereingedrückten" Fassade.

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Menge: 170,000 m2

**3.3.0011 Zulage Lieferung von Sonderformziegel**
Zulage zur Vorposition für die Werksieferung von Sonderformziegel gleich dem angebotenem fabrikat aus Vorposition
Bereich der Schägführung der Verblendziegelfläche
Untersicht bei der Treppenhäuser

Kopfseite unter 30°

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Menge: 650,000 St

**3.3.0012 Herstellen von Klinker-Verblendmauerwerk 9 cm als Außenschale, EG Ostfassade**
Herstellen von Klinker-Verblendmauerwerk als 9cm
Außenschale von zweischaligem Mauerwerk mit
Kerndämmung,
Schalenabstand: 19,5 cm,
Verblendschalendicke: 9 cm,
Dicke der Wärmedämmung: 18 cm
unter Verwendung von Wärmedämmstoff-Typ: WZ
Wärmeleitfähigkeitsgruppe: 040
Unter Berücksichtigung der Dämmstoffdicke sind die
Dämmplatten
so auf dem Hintermauerwerk über den Drahtankern zu
befestigen,
dass die Plattenfugen dicht zusammenstoßen.
Die Dämmstoffplatten müssen an der
Tragschale/Hintermauerwerk
anliegen und sollten zweilagig
verlegt werden.
Die Halterung erfolgt durch Krallenplatten.

Es wird nachträglich verfugt. Hierzu sind alle Fugen
flankensauber ca. 1,5 bis 2 cm tief auszukratzen.
Verwendung von Mauermörtel, nach DIN 1053 als
baustellengemischter bindemittelleimreicher Mörtel, /
Werkmörtel.
(in gesonderter Pos.)

Verblendklinker:

Klinker-Format: 240x90x71mm
Farbe: beige brennender Ton, weiße Patinierung, rote
Akzent-Klinker sowie Klinker mit
Kohlenstaub-Anhaftungen
Oberflächenstruktur: handstrichartig mit vertikaler
Ziehstruktur, grade Kantenausbildung mit partiellen Tonwülsten
Druckfestigkeitsklasse: 28 N/mm2
Rohdichteklasse: 1,8 kg/dm3
DIN-Kurzbezeichnung: KHLz B 28/1.8 nach EN
771-1:2011+A1:2015

Gewünschter Mauerwerksverband: "Wilder Verband" mit
6-10 Köpfen je m2
Menge: 25,000 m2

**3.3.0013 Anlegen und Hochführen von Leibungen**
Öffnungen im 9 cm und 11,5 cm starken Klinker-Verblendmauerwerk aller Öffnungsgrößen anlegen, hochführen und für die Überdeckung mit Klinkerfertigteilstürzen bzw. Abfangkonstruktionen vorbereiten,
als Zulage zur Position Verblendmauerwerk,
Klinkerfertigteilstürze und Abfangkonstruktionen in
gesonderten Positionen;

Leibungstiefe ca.17-18 cm
Menge: 310,000 m

**Ausführungsbeschreibung 7 -**
*--- VERBLENDSTATIK ---*
Verblenderstatik und Abfangungen, Mengen der Einbauteile gem. beigefügter Statik

**3.3.0014 Klinker Fertigteilsturz mit Konsole, gem. Pos.1**
Klinkerfertigteilsturz als 3-schichtier Läufersturz,
T/H 11,5/23,8 cm
(die Beschreibung gilt für alle FT-Stürze mit Ausnahme in den Treppenhäusern)
gemäß Statik Position 1 zur Abfangung einer Verblendschale mit Dicke 11,5 cm und Rohdichte 20,0 kN m³.
Berechnete Linienlast: 4,95 kN m bei einer Verblendschalenhöhe von ca. 2,15 m.
Der Fertigteilsturz besteht aus einem Stahlbetonkern C30 37 oder gleichwertig mit Bewehrung B500 gemäß Statik. Die Vorder und Unterseite sind mit Vormauerziegeln der Hauptposition im Verband belegt.

Abfangung der Verblendschale erfolgt über Tragkonsolen mit einer charakteristischen Tragfähigkeit = 8,0 kN je Konsole oder gleichwertig.
Konsolenabstand gemäß Statik: max. 1,50 m.
Last je Konsole: ca. 7,50 kN.

Befestigung der Konsolen an der Stahlbetonwand über zugelassene Bolzenanker M12 × 200 mm aus Edelstahl A4 oder gleichwertig sowie zugelassene Ankerschienen mit Querschnitt vergleichbar MBA CE 50 31 oder gleichwertig und Hakenkopfschrauben M12 × 80 mm oder gleichwertig.

Im oberen Bereich des Sturzes sind einbetonierte Gewindehülsen oder Ankerschienenkurzstücke aus Edelstahl 1.4571 1.4401 oder gleichwertig zur Aufnahme der Tragkonsolen einzubauen.

Leistung umfasst Herstellung, Lieferung, Einbau, Ausrichten, Hintermauern, Herstellen aller Fugen und kraftschlüssigen Anschlüsse, gemäß Statik AN und Montageanleitung des Herstellers.

Befestigungsmittel sind nicht Teil dieser Position. Sie müssen gesondert berücksichtigt werden, siehe gesonderte Positionen.
Menge: 1000,000 m

**3.3.0015 Konsolanker gem. Pos.1**
*** wie Position 3.3.0014
Konsole bzw. Einbauteil für zuvor beschriebene Position, gem. Statik Pos.1

Konsolen Tragfähigkeit, Laststufe L = 8,0 kN
Kraglänge K = 290
Befestigung über Bolzenanker M12 × 200 mm A4 oder gleichwertig und Ankerschiene 50 31 oder gleichwertig.

Angebotenes Fabrikat/Typ:

'..........................................'

liefern und gemäß Statik AN, Montageanleitung des Herstellers einbauen.
Befestigungsmittel sind nicht Teil dieser Position. Sie müssen gesondert berücksichtigt werden.

Ausführung gem. Statik Verblendmauerwerk: Pos.1
Menge: 720,000 St

**3.3.0016 Klinker Fertigteilsturz,h= 10,10m, gem. Pos.4**
Klinker Fertigteilsturz nach Statik Position 4.
Verblendschale: Dicke 11,5 cm, Rohdichte 20,0 kN m³,
Höhe der Übermauerung ca. 10,10 m.
Linienlast: 23,23 kN m.

Konsolenabstand max. 0,50 m.
Last je Konsole: ca. 11,62 kN.
Tragkonsolen = 12,0 kN.

Befestigung über Bolzenanker M16 × 250 mm Edelstahl A4 oder gleichwertig und Ankerschiene 52 34 oder gleichwertig.

Sturz aus Beton C30 37 oder gleichwertig, sichtbare Flächen mit Vormauerziegeln.

Leistung umfasst Herstellung, Lieferung, Einbau, Ausrichten, Hintermauern, Herstellen aller Fugen und kraftschlüssigen Anschlüsse, gemäß Statik AN und Montageanleitung des Herstellers.

Befestigungsmittel sind nicht Teil dieser Position. Sie müssen gesondert berücksichtigt werden, siehe gesonderte Positionen.
Menge: 10,000 m

**3.3.0017 Konsolanker gem. Pos.4**
*** wie Position 3.3.0016
Konsole bzw. Einbauteil für zuvor beschriebene Position, gem. Statik Pos.4

Konsolen Tragfähigkeit, Laststufe L = 12 kN
Kraglänge K = 290
Befestigung über Bolzenanker M16 × 250 mm A4 oder gleichwertig und Ankerschiene 52 34 oder gleichwertig.

Angebotenes Fabrikat/Typ:
'..........................................'

liefern und gemäß Statik AN, Montageanleitung des Herstellers einbauen.
Befestigungsmittel sind nicht Teil dieser Position. Sie müssen gesondert berücksichtigt werden.

Ausführung gem. Statik Verblendmauerwerk: Pos.4
Menge: 20,000 St

**3.3.0018 Einzelkonsolanker mit Auflagerwinkel, h = 4,00m, gem. Pos.7**
Einzelkonsolanker mit Auflagerwinkel, Höhe ca. 4,00m, zur Abfangung von Verblendmauerwerk aus nichtrostendem Edelstahl der Korrosionswiderstandsklasse III gemäß Z-30.3-6 bzw. nach EN 1993-1-4: 2015, Tabelle A.3,

thermisch optimiert, höhenverstellbar ±20mm,
mit allgemeiner bauaufsichtlicher Zulassung für den Konsolkopf,
mit CE-Kennzeichen,

Verblendschale: Höhe 4,00 m, Dicke 11,5 cm, Rohdichte 20,0 kN m³.
Linienlast: 9,20 kN m.
Konsolenabstand max. 0,75 m.
Last je Konsole: ca. 6,90 kN.

Konsolen Tragfähigkeit, Laststufe L = 8,0 kN
Kraglänge K =  290
Befestigung über Bolzenanker M12 × 200 mm A4 oder gleichwertig und Ankerschiene 50 31 oder gleichwertig.

Auflagerwinkel ca. 95 × 30 × 3 mm, Länge ca. 730 mm

Angebotenes Fabrikat/Typ:
'..........................................'

liefern und gemäß Statik AN, Montageanleitung des Herstellers einbauen.
Befestigungsmittel sind nicht Teil dieser Position. Sie müssen gesondert berücksichtigt werden.

Ausführung gem. Statik Verblendmauerwerk: Pos.7
Menge: 10,000 St

**3.3.0019 Einzelkonsolanker 4kN, h = 1,00m, gem. Pos.10**
Einzelkonsolanker mit Winkel, Höhe ca. 1,00m, zur Abfangung von Verblendmauerwerk aus nichtrostendem Edelstahl der Korrosionswiderstandsklasse III gemäß Z-30.3-6 bzw. nach EN 1993-1-4: 2015, Tabelle A.3,

thermisch optimiert, höhenverstellbar ±20mm,
mit allgemeiner bauaufsichtlicher Zulassung für den Konsolkopf,
mit CE-Kennzeichen,

Verblendschale Höhe 1,00 m, Linienlast 2,30 kN m.
Konsolenabstand 1,00 m.
Last je Konsole: 2,30 kN.

Verwendung von Konsolen,Laststufe L = 4,0 kN
Kraglänge K = 290
Befestigung über Schwerlastanker M12 (Typ FAZ II 12 60 A4 oder gleichwertig) und Ankerschiene 38 17 oder gleichwertig.

Auflagerwinkel ca. 95 × 50 × 3 mm, Länge ca. 980 mm

Angebotenes Fabrikat/Typ:
'..........................................'

liefern und gemäß Statik AN, Montageanleitung des Herstellers einbauen.
Befestigungsmittel sind nicht Teil dieser Position. Sie müssen gesondert berücksichtigt werden.

Ausführung gem. Statik Verblendmauerwerk: Pos.10
Menge: 20,000 St

**3.3.0020 Einzelkonsolanker 8kN, h = 5,00m, gem. Pos.11**
Einzelkonsolanker, Höhe ca. 5,00m, zur Abfangung von Verblendmauerwerk aus nichtrostendem Edelstahl der Korrosionswiderstandsklasse III gemäß Z-30.3-6 bzw. nach EN 1993-1-4: 2015, Tabelle A.3,

thermisch optimiert, höhenverstellbar ±20mm,
mit allgemeiner bauaufsichtlicher Zulassung für den Konsolkopf,
mit CE-Kennzeichen,

Verblendschale Höhe 5,00 m, Linienlast: 11,50 kN m.
Konsolenabstand 0,50 m -> Last je Konsole: 5,75 kN.

Konsolen, Laststufe L = 8,0 kN
Kraglänge K = 290
Befestigung über Bolzenanker M12 × 200 mm und Ankerschiene 50 31 oder gleichwertig.

Auflagerwinkel 95 × 20 × 1,5 mm, Länge 480 mm

Angebotenes Fabrikat/Typ:
'..........................................'

liefern und gemäß Statik AN, Montageanleitung des Herstellers einbauen.
Befestigungsmittel sind nicht Teil dieser Position. Sie müssen gesondert berücksichtigt werden.

Ausführung gem. Statik Verblendmauerwerk: Pos.11
Menge: 20,000 St

**3.3.0021 Einzelkonsolanker 12kN, h = 6,10m, gem. Pos.12**
Einzelkonsolanker, Höhe ca. 6,10m, zur Abfangung von Verblendmauerwerk aus nichtrostendem Edelstahl der Korrosionswiderstandsklasse III gemäß Z-30.3-6 bzw. nach EN 1993-1-4: 2015, Tabelle A.3,

thermisch optimiert, höhenverstellbar ±20mm,
mit allgemeiner bauaufsichtlicher Zulassung für den Konsolkopf,
mit CE-Kennzeichen,

Verblendschale Höhe 6,10 m, Linienlast: 14,03 kN m.
Konsolenabstand 0,75 m -> Last je Konsole: 10,50 kN.

Konsolen, Laststufe L = 12,0 kN
Kraglänge K = 290
Befestigung über Bolzenanker M16 × 250 mm und Ankerschiene 52 34 oder gleichwertig.

Auflagerwinkel 95 × 30 × 3 mm, Länge 730 mm

Angebotenes Fabrikat/Typ:
'..........................................'

liefern und gemäß Statik AN, Montageanleitung des Herstellers einbauen.
Befestigungsmittel sind nicht Teil dieser Position. Sie müssen gesondert berücksichtigt werden.

Ausführung gem. Statik Verblendmauerwerk: Pos.12
Menge: 50,000 St

**3.3.0022 Klinker Fertigteilsturz Auflager auf MW, gem. Pos.14**
Klinker Fertigteilsturz auf Verblendmauerwerk, nach Statik Position 14.
Verblendschale: Dicke 11,5 cm, Rohdichte 20,0 kN m³,
Höhe 23,8 cm

Linienlast: 4,60 kN m.
Auflagerkraft je Seite: ca. 2,93 kN.

Fertigteil Sturz aus Beton C30 37 oder gleichwertig, Bewehrung B500.
Auflagerung beidseitig auf bestehendem Verblendmauerwerk.

Leistung umfasst Herstellung, Lieferung, Einbau, Ausrichten, Hintermauern, Herstellen aller Fugen und kraftschlüssigen Anschlüsse, gemäß Statik AN und Montageanleitung des Herstellers.
Menge: 6,000 m

**3.3.0023 Einzelkonsolanker im Kellerbereich 12kN, gem. Pos.16**
Einzelkonsolanker im Kellerbereich, zur Abfangung von Verblendmauerwerk aus nichtrostendem Edelstahl der Korrosionswiderstandsklasse III gemäß Z-30.3-6 bzw. nach EN 1993-1-4: 2015, Tabelle A.3,

thermisch optimiert, höhenverstellbar ±20mm,
mit allgemeiner bauaufsichtlicher Zulassung für den Konsolkopf,
mit CE-Kennzeichen,
.
Konsolenabstand 0,50 m.
Last je Konsole: 2,30 kN.

Verwendung von Konsolen, Laststufe L = 12 kN
Kraglänge K = 290
Befestigung über Bolzenanker M16 × 250 mm und Ankerschiene 52 34 oder gleichwertig.
Auflagerwinkel 95 × 20 × 1,5 mm, Länge 480 mm

Anpassung an den Kellerhöhenversatz nach Schnitt.

Angebotenes Fabrikat/Typ:
'..........................................'

liefern und gemäß Statik AN, Montageanleitung des Herstellers einbauen.
Befestigungsmittel sind nicht Teil dieser Position. Sie müssen gesondert berücksichtigt werden.

Ausführung gem. Statik Verblendmauerwerk: Pos.16
Menge: 50,000 St

**Ausführungsbeschreibung 8 -**
*--- BEFESTIGUNGSMITTEL ---*

**3.3.0024 Befestigung Bolzenanker; RG M12x200 A4 mit RSB 12; o. glw.**
Befestigung Konsolanker der zuvor beschriebenen Positionen am Rohbau mit Bolzenanker Fa. Fischer o. glw.:

RG M12x200 A4 mit RSB 12; o. glw.

Angebotenes Fabrikat/Typ:
'.........'

liefern und gemäß Statik AN, Montageanleitung des Herstellers einbauen.

Ausführung gem. Statik Verblendmauerwerk
Menge: 727,000 St

**3.3.0025 Befestigung Bolzenanker; RG M16x250 A4 mit RSB 16; o. glw.**
Befestigung Konsolanker der zuvor beschriebenen Positionen am Rohbau mit Bolzenanker Fa. Fischer o. glw.:

RG M16x250 A4 mit RSB 16; o. glw.

Angebotenes Fabrikat/Typ:
'.........'

liefern und gemäß Statik AN, Montageanleitung des Herstellers einbauen.

Ausführung gem. Statik Verblendmauerwerk
Menge: 70,000 St

**3.3.0026 Befestigung Bolzenanker; FAZ II 12/60 A4; o. glw.**
Befestigung Konsolanker der zuvor beschriebenen Positionen am Rohbau mit Bolzenanker Fa. Fischer o. glw.:

FAZ II 12/60 A4; o. glw.

Angebotenes Fabrikat/Typ:
'.........'

liefern und gemäß Statik AN, Montageanleitung des Herstellers einbauen.

Ausführung gem. Statik Verblendmauerwerk
Menge: 20,000 St

**3.3.0027 Befestigung Ankerschiene, MBA-CE 50/31 mit MHK 50/30 M12x80; o. glw.**
Befestigung Konsolanker der zuvor beschriebenen Positionen am Rohbau mit Ankerschienen:

MBA-CE 50/31 mit MHK 50/30 M12x80; o. glw.

Angebotenes Fabrikat/Typ:
'.........'

liefern und gemäß Statik AN, Montageanleitung des Herstellers einbauen.

Ausführung gem. Statik Verblendmauerwerk
Menge: 727,000 St

**3.3.0028 Befestigung Ankerschiene, MBA-CE 52/34 mit MHK 50/30 M16x100; o. glw.**
Befestigung Konsolanker der zuvor beschriebenen Positionen am Rohbau mit Ankerschienen:

MBA-CE 52/34 mit MHK 50/30 M16x100; o. glw.

Angebotenes Fabrikat/Typ:
'.........'

liefern und gemäß Statik AN, Montageanleitung des Herstellers einbauen.

Ausführung gem. Statik Verblendmauerwerk
Menge: 70,000 St

**3.3.0029 Befestigung Auflagerwinkel,WA-Z-95/30/3-730; o. glw.**
Befestigung Konsolanker der zuvor beschriebenen Positionen am Rohbau mit Auflagerwinkel:

WA-Z-95/30/3-730; o. glw.

Angebotenes Fabrikat/Typ:
'.........'

liefern und gemäß Statik AN, Montageanleitung des Herstellers einbauen.

Ausführung gem. Statik Verblendmauerwerk
Menge: 8,000 St

**3.3.0030 Befestigung Auflagerwinkel,WA-Z-95/20/1,5-480; o. glw.**
Befestigung Konsolanker der zuvor beschriebenen Positionen am Rohbau mit Auflagerwinkel:

WA-Z-95/30/1,5-480; o. glw.

Angebotenes Fabrikat/Typ:
'.........'

liefern und gemäß Statik AN, Montageanleitung des Herstellers einbauen.

Ausführung gem. Statik Verblendmauerwerk
Menge: 45,000 St

**Ausführungsbeschreibung 9 -**
*--- SONSTIGES ---*

**3.3.0031 Dehnfugen, vertikal/gerade anlegen und schließen**
Dehnungsfugen mit etwa zehn bis zwölf Millimeter Breite sind geradlinig anzulegen. Die Fugen sind mit einem einkomponentigen Polyurethan Dichtstoff zu schließen.

Die seitlichen Haftflächen sind vor dem Verschluss zu reinigen. Wenn notwendig, sind sie nach Vorgabe des Herstellers mit einem Primer zu behandeln.

Nach dem Verschluss der Fuge wird die noch frische und klebkraftige Dichtstofffuge mit farbigem Quarzsand abgestreut.

Dichtstoff und Quarzsand erfolgen nach vorheriger Bemusterung.

Angebotenes Fabrikat/Typ:
'.........................................'
Menge: 750,000 m

**3.3.0032 Dehnfugen, horizontal anlegen und schließen**
*** wie Position 3.3.0031
wie vor, jedoch horizontale Dehnungsfuge anlegen.
Menge: 10,000 m

**3.3.0033 Fuge auskratzen T bis 1,5cm 12 Schichten/m**
STLB-Bau 2015-04 012
Fuge auskratzen einschl. reinigen, Auskratztiefe bis 1,5 cm, anfallende Stoffe im Behälter des AN sammeln, im wilden Verband, 12 Schichten je Meter Mauerwerkshöhe.
Menge: 2625,000 m2
Leistungsbereichkatalog: 012

**3.3.0034 Nachträgliches Verfugen Verblendmauerwerk**
Nachträgliche Verfugung des Verblendmauerwerks mit
eingefärbtem Fugenmörtel im wilden Verband.  Fugen flankensauber
mindestens 1,5 cm tief auskratzen. Die Verfugung ist 1
bis 2 mm zurückspringend auszuführen. Frisch verfugte
Wandflächen sind vor frühzeitiger Austrocknung zu
schützen.

Hydraulisch erhärtender, Werktrockenmörtel nach DIN EN
998-2 M10 / DIN EN 18580 MG III
Fugenfarbton: weißgrau

Der einzusetzende Fugenmörtel ist vorab an mindestens 3
Stück Musterflächen zu bemustern und durch den AG / Architekten freigeben zu lassen.

Siehe auch Vorbemerkung
6. NACHTRÄGLICHES VERFUGEN
Menge: 2625,000 m2

**3.3.0035 Anschlussfuge Fenster Kompriband**
Anschlussfuge zwischen Fenster und Verblendschalen-Mauerwerk herstellen,
Ausführung senkrecht / waagerecht,
Breite: 10 mm, schlagregensicher,
Fugenfüllung: mit vorkomprimierten Polyurethan-
Schaumstoff-Fugendichtungsbändern, anthrazit/schwarz.

Ausführung gemäß  AFU Architekt,
und in Abstimmung mit Gewerk Metallbau/Fassade
Menge: 310,000 m

**3.3.0036 Notüberlauf einarbeiten B 35cm H 7cm**
Öffnung für rechteckigen Notüberlauf, Breite bis 35 cm, Höhe bis 10 cm, im Bereich der Attika, in Fassade aus Verblendmauerwerk anlegen und anarbeiten.
Menge: 14,000 St

**3.3.0037 Reinigung der Klinker-Verblendfassade**
Alle groben Verschmutzungen sind mit Spatel oder
Holzbrettchen zu entfernen. Die Fassadenflächen sind
abzubürsten, auch die Fugen müssen von allen losen
Mörtelresten gesäubert werden.
Die Fassade ist bis zur Wassersättigung von unten nach
oben vorzunässen.
Das Reinigen der Fassade sollte, nach trockener Vorreinigung, mit Wasser und Bürste, evtl. unter Zusatz
von Detergentien und Enthärtern durchgeführt werden.
Bei starker Verschmutzung kann die vorgereinigte und
vorgenässte Fassadenfläche mit speziellen Reinigungsmitteln behandelt werden.
Die Fassade ist mit fließendem und klarem Wasser direkt
nach dem Abwaschen nachzuspülen.
Menge: 2625,000 m2

#### Hauptabschnitt 3.4 Artenschutz - FS

**Ausführungsbeschreibung 10 -**
*--- ARTENSCHUTZ ---*
--- ARTENSCHUTZ ---
Nistkästen und Fledermauskästen
Aufgrund der Potentialabschätzung ist neben dem Vorkommen von Fledermäusen auch vom Vorkommen höhlenbrütender Arten im weiteren Siedlungsraum auszugehen, welche z.B. durch das Anbringen von Nist- und Fledermauskästen gefördert werden können. Da im nördlich angrenzenden Grünzug bereits ein turmar-tiges Gebäude mit diversen Kästen (sowohl für Vögel als auch für Fledermäuse) bestückt wurde, empfiehlt sich die Anbringung von Kästen insbes. im natürlichen Baum-/Strauchhabitat westlich des Gebäudes. Eine Auswahl von Kästen wird unten dargestellt. Zur Förderung der Artenvielfalt wird die Anbringung von Höh-lenbrüterkästen empfohlen. Arten aus der Gruppe der Gehölzfreibrüter finden in den bereits vorhandenen als auch in den neu zu pflanzenden Gehölzen bereits vielfältige Nistmöglichkeiten. Eine fassadenseitige An-bringung von Kästen insbes. auf Süd- und Ostseite werden aufgrund des unmittelbar angrenzenden Stra-ßenraumes nicht empfohlen.
Aus Gründen der Nachhaltigkeit sind Kästen aus Holzbeton der Fabrikate Schwegler, Hasselfeldt o. glw. Qualitäten zu verwenden.
Die Anbringung der Kästen sollte im zeitigen Frühjahr erfolgen. Zur Standortwahl und Befestigung sind die ÖBB und die UNB zu beteiligen.

**3.4.0001 Nistkasten (NBH) mit ovalen Fluglöchern 30 x 50mm**
Nistkasten (NBH) mit ovalen Fluglöchern 30 x 50mm für Nischenbrüter wie z.B. Hausrotschwanz, Bachstelze, Tannenmeise, Feldsperling, Haussperling, Rotkehlchen, Zaunkönig und Fliegenschnäpper
liefern und an der Fassade anbauen
die örtl. Vorgaben erfolgen vom Artenschutzbeauftragten
Menge: 4,000 St

**3.4.0002 Nistkasten (BLH) für Baumläufer, Blaumeise, Sumpfmeise, Tannenmeise und Haubenmeise**
Nistkasten (BLH) für Baumläufer, Blaumeise, Sumpfmeise, Tannenmeise und Haubenmeise
liefern und an der Fassade anbauen
die örtl. Vorgaben erfolgen vom Artenschutzbeauftragten
Menge: 4,000 St

**3.4.0003 Vogelkasten (GA-ST) mit 48 mm Flugloch**
Vogelkasten (GA-ST) mit 48 mm Flugloch für z.B. Stare & Gartenrotschwanz
liefern und an der Fassade anbauen
die örtl. Vorgaben erfolgen vom Artenschutzbeauftragten
Menge: 2,000 St

**3.4.0004 Schwegler Zaunkönig-Kugel 1ZA – grün (Nr. 00200/6)**
Schwegler Zaunkönig-Kugel 1ZA  grün (Nr. 00200/6)
liefern und an der Fassade anbauen
die örtl. Vorgaben erfolgen vom Artenschutzbeauftragten
Menge: 1,000 St

**3.4.0005 Fledermaus-Spaltenkasten für Kleinfledermäuse (FSK-TB-KF)**
Fledermaus-Spaltenkasten für Kleinfledermäuse (FSK-TB-KF)
liefern und an der Fassade anbauen
die örtl. Vorgaben erfolgen vom Artenschutzbeauftragten
Menge: 2,000 St

**3.4.0006 Fledermaus Großraumkasten für Kleinfledermäuse (FGRK-KF)**
Fledermaus Großraumkasten für Kleinfledermäuse (FGRK-KF)
liefern und an der Fassade anbauen
die örtl. Vorgaben erfolgen vom Artenschutzbeauftragten
Menge: 2,000 St

**3.4.0007 Fledermaus Großraumröhre für Kleinfledermäuse (FGR)**
Fledermaus Großraumröhre für Kleinfledermäuse (FGR)
liefern und an der Fassade anbauen
die örtl. Vorgaben erfolgen vom Artenschutzbeauftragten
Menge: 2,000 St

#### Hauptabschnitt 3.5 Stundenlohnarbeiten - FS

**Ausführungsbeschreibung 11 -**
*Stundenlohnarbeiten*
Zuschläge für Mehr-, Nacht-, Sonntags- und
Feiertagsarbeit sind in den anzubietenden Verrechnungssätze nicht mit einzubeziehen.

Stundenlohnarbeiten nur auf ausdrückliche Anordnung der Bauüberwachung bzw. Bauherr und gegen prüfbare Stundenlohnzettel;

**3.5.0001 Baufacharbeiter/-in Stundenlohnarbeiten sämtliche Kosten/Zuschläge**
STLB-Bau 2015-04
Stundenlohnarbeiten durch Baufacharbeiter/-in
auf Anordnung des AG ausführen,
der Verrechnungssatz für die jeweilige Arbeitskraft umfasst sämtliche Aufwendungen wie Lohn- und Gehaltskosten, Lohn- und Gehaltsnebenkosten, Zuschläge, lohngebundene und lohnabhängige Kosten, sonstige Sozialkosten, Gemeinkosten, Wagnis und Gewinn.
Menge: 20,000 h

**3.5.0002 Wie vor, jedoch Stundenlohnarbeiten durch Bauhelfer/-in;**
*** wie Position 3.5.0001
STLB-Bau 2015-04
Stundenlohnarbeiten durch Bauhelfer/-in
Menge: 10,000 h
